# Brancal de fusta

- Propietat de l'arxiu: CYPE INGENIEROS, S.A.
- Format: FIEBDC-3/2002
- Divisa: EUR
- Costos indirectes: 3.00 %
- IVA: 21.00 %

## H Acabaments i ajudes

### HR Acabats de façana

#### HRM De fusta

**HRM020** m Brancal de fusta.
Brancal de fusta massissa d'okume, de 300x42 mm, envernissat en taller; col·locació amb adhesiu de cautxú sintètic; i segellat dels junts entre peces i de les unions amb els murs amb adhesiu de polímer MS.
Inclou: Replanteig de les peces. Tall de les peces. Col·locació de regles i plomades subjectes al mur. Col·locació, aplomat, anivellació i alineació. Segellat de juntes i neteja.
Criteri d'amidament de projecte: Longitud mesurada pel més gran desenvolupament lineal, segons documentació gràfica de Projecte.
Criteri de mesura d'obra: Es mesurarà pel seu major desenvolupament lineal, la longitud realment executada segons especificacions de Projecte, incloent la longitud que pogués perdre's en biaixos.

| Codi | Ut | Descripció | Rendiment | Preu | Import |
|---|---|---|---|---|---|
| mt29tma140 | kg | Adhesiu de cautxú sintètic, d'aplicació a dos cares, per revestiments decoratius de fusta. (material) | 0.090 | 4.10 | 0.37 |
| mt20jma010ce | m | Brancal de fusta massissa d'okume, de 300x42 mm, envernissat en taller. (material) | 1.000 | 23.28 | 23.28 |
| mt22www010b | U | Cartutx de 290 ml de segellador adhesiu monocomponent, neutre, superelàstic, a base de polímer MS, color gris, amb resistència a la intempèrie i als raigs UV i elongació fins a ruptura 750%. (material) | 0.100 | 5.29 | 0.53 |
| mo017 | h | Oficial 1ª fuster. (mà d'obra) | 0.240 | 28.92 | 6.94 |
| mo058 | h | Ajudant fuster. (mà d'obra) | 0.240 | 25.48 | 6.12 |
| % | % | Costos directes complementaris | 2 % | 37.24 | 0.74 |
|  |  | Costos directes |  |  | 37.98 |
