# Cavalló de formigó polímer

- Propietat de l'arxiu: CYPE INGENIEROS, S.A.
- Format: FIEBDC-3/2002
- Divisa: EUR
- Costos indirectes: 3.00 %
- IVA: 21.00 %

## H Acabaments i ajudes

### HR Acabats de façana

#### HRP De formigó polímer

**HRP020** m Cavalló de formigó polímer.
Cavalló de formigó polímer de superfície polida, amb un angle d'inclinació de 10°, color gris, disseny a dues aigües amb bossell, de 300x44 mm, amb goteró, per a cobriment de murs, ancoratge metàl·lic d'acer inoxidable i grava adherida a la superfície en la seva cara inferior; col·locació amb adhesiu cimentós flexible i de gran adherència, C2 S2 sobre una capa de regularització de morter de ciment, industrial, amb additiu hidròfug, M-15, sobre el qual s'introdueixen els ancoratges metàl·lics; i segellat dels junts entre peces i, si s'escau, de les unions amb els murs amb massilla de poliuretà, prèvia aplicació de l'emprimació.
Inclou: Preparació de la superfície de recolzament. Replanteig de les peces. Tall de les peces. Col·locació, aplomat, anivellació i alineació de les peces. Segellat de juntes i neteja.
Criteri d'amidament de projecte: Longitud mesurada a eixos, segons documentació gràfica de Projecte.
Criteri de mesura d'obra: Es mesurarà a eixos, la longitud realment executada segons especificacions de Projecte.

| Codi | Ut | Descripció | Rendiment | Preu | Import |
|---|---|---|---|---|---|
| mt08aaa010a | m³ | Aigua. (material) | 0.006 | 1.50 | 0.01 |
| mt09mif010la | t | Morter industrial per a obra de paleta, de ciment, color gris, amb additiu hidròfug, categoria M-15 (resistència a compressió 15 N/mm²), subministrat en sacs, segons UNE-EN 998-2. (material) | 0.013 | 73.55 | 0.96 |
| mt20wwa040 | kg | Adhesiu cimentós flexible i de gran adherència, C2 S2, segons UNE-EN 12004. (material) | 2.400 | 0.50 | 1.20 |
| mt20aho010cm | m | Cavalló de formigó polímer de superfície polida, amb un angle d'inclinació de 10°, color gris, disseny a dues aigües amb bossell, de 300x44 mm, amb goteró, per a cobriment de murs, ancoratge metàl·lic d'acer inoxidable i grava adherida a la superfície en la seva cara inferior, subministrat en peces de fins a 1,3 m de longitud. (material) | 1.050 | 49.56 | 52.04 |
| mt20wwa025 | m | Perfil d'escuma de polietilè, de 6 mm de diàmetre, per a rebliment de juntes. (material) | 3.000 | 0.39 | 1.17 |
| mt20wwa035 | U | Cartutx de 250 cm³ d' emprimació per a massilles. (material) | 0.041 | 5.35 | 0.22 |
| mt20wwa030 | U | Cartutx de 310 cm³ de massilla de poliuretà impermeable. (material) | 0.082 | 7.32 | 0.60 |
| op00amo010 |  | Mola o radial. | 1.000 | 0.00 | 0.00 |
| mo020 | h | Oficial 1ª construcció. (mà d'obra) | 0.252 | 28.42 | 7.16 |
| mo113 | h | Peó ordinari construcció. (mà d'obra) | 0.294 | 23.81 | 7.00 |
| % | % | Costos directes complementaris | 2 % | 70.36 | 1.41 |
|  |  | Costos directes |  |  | 71.77 |
