# Cable coaxial RG-6 no propagador de la flama

- Propietat de l'arxiu: CYPE INGENIEROS, S.A.
- Format: FIEBDC-3/2002
- Divisa: EUR
- Costos indirectes: 3.00 %
- IVA: 21.00 %

## I Instal·lacions

### IA Audiovisuals

#### IAA Xarxa de cables coaxials

**IAA100** m Cable coaxial RG-6 no propagador de la flama, de 75 Ohm d'impedància característica mitjana, reacció al foc classe Eca, amb conductor central d'acer courat de 1 mm de diàmetre, dielèctric de polietilè expandit, malla de fils trenats d'alumini i coberta exterior de PVC de 6,5 mm de diàmetre de color blanc. Inclús accessoris i elements de subjecció.
Cable coaxial RG-6 no propagador de la flama, de 75 Ohm d'impedància característica mitjana, reacció al foc classe Eca, amb conductor central d'acer courat de 1 mm de diàmetre, dielèctric de polietilè expandit, malla de fils trenats d'alumini i coberta exterior de PVC de 6,5 mm de diàmetre de color blanc. Inclús accessoris i elements de subjecció.
Inclou: Estesa de cables.
Criteri d'amidament de projecte: Longitud mesurada segons documentació gràfica de Projecte.
Criteri de mesura d'obra: Es mesurarà la longitud realment executada segons especificacions de Projecte.

| Codi | Ut | Descripció | Rendiment | Preu | Import |
|---|---|---|---|---|---|
| mt40cfr010dd | m | Cable coaxial RG-6 no propagador de la flama, de 75 Ohm d'impedància característica mitjana, reacció al foc classe Eca segons UNE-EN 50575, amb conductor central d'acer courat de 1 mm de diàmetre, dielèctric de polietilè expandit, malla de fils trenats d'alumini i coberta exterior de PVC de 6,5 mm de diàmetre de color blanc. (material) | 1.000 | 0.27 | 0.27 |
| mo001 | h | Oficial 1ª instal·lador de telecomunicacions. (mà d'obra) | 0.017 | 25.32 | 0.43 |
| mo056 | h | Ajudant instal·lador de telecomunicacions. (mà d'obra) | 0.017 | 21.72 | 0.37 |
| % | % | Costos directes complementaris | 2 % | 1.07 | 0.02 |
|  |  | Costos directes |  |  | 1.09 |
