# Cable coaxial 1/2" de 75 Ohm, amb conductor central de coure de 2,7 mm de diàmetre i coberta exterior de PE de 15 mm de diàmetre

- Propietat de l'arxiu: CYPE INGENIEROS, S.A.
- Format: FIEBDC-3/2002
- Divisa: EUR
- Costos indirectes: 3.00 %
- IVA: 21.00 %

## I Instal·lacions

### IA Audiovisuals

#### IAA Xarxa de cables coaxials

**IAA100** m Cable coaxial 1/2" de 75 Ohm, amb conductor central de coure de 2,7 mm de diàmetre i coberta exterior de PE de 15 mm de diàmetre.
Subministrament i instal·lació de cable coaxial 1/2" de 75 Ohm d'impedància característica mitjana, amb conductor central de coure de 2,7 mm de diàmetre, dielèctric de polietilè expandit, pantalla de cinta de coure, malla de fils trenats de coure i coberta exterior de PE de 15 mm de diàmetre de color negre. Inclús accessoris i elements de subjecció.
Inclou: Estesa de cables.
Criteri d'amidament de projecte: Longitud mesurada segons documentació gràfica de Projecte.
Criteri de mesura d'obra: Es mesurarà la longitud realment executada segons especificacions de Projecte.

| Codi | Ut | Descripció | Rendiment | Preu | Import |
|---|---|---|---|---|---|
| mt40cfr010og | m | Cable coaxial 1/2" de 75 Ohm d'impedància característica mitjana, amb conductor central de coure de 2,7 mm de diàmetre, dielèctric de polietilè expandit, pantalla de cinta de coure, malla de fils trenats de coure i coberta exterior de PE de 15 mm de diàmetre de color negre. (material) | 1.000 | 3.93 | 3.93 |
| mo001 | h | Oficial 1ª instal·lador de telecomunicacions. (mà d'obra) | 0.018 | 24.08 | 0.43 |
| mo056 | h | Ajudant instal·lador de telecomunicacions. (mà d'obra) | 0.018 | 20.65 | 0.37 |
| % | % | Costos directes complementaris | 2 % | 4.73 | 0.09 |
|  |  | Costos directes |  |  | 4.82 |
