# Vàlvula de retenció

- Propietat de l'arxiu: CYPE INGENIEROS, S.A.
- Format: FIEBDC-3/2002
- Divisa: EUR
- Costos indirectes: 3.00 %
- IVA: 21.00 %

## I Instal·lacions

### IC Calefacció, refrigeració, climatització i A.C.S.

#### ICD Combustible líquid

**ICD135** U Vàlvula de retenció.
Vàlvula de retenció de llautó per roscar de 1 1/4". Totalment muntada, connexionada i provada.
Inclou: Replanteig. Connexió de la vàlvula de retenció.
Criteri d'amidament de projecte: Nombre d'unitats previstes, segons documentació gràfica de Projecte.
Criteri de mesura d'obra: Es mesurarà el nombre d'unitats realment executades segons especificacions de Projecte.

| Codi | Ut | Descripció | Rendiment | Preu | Import |
|---|---|---|---|---|---|
| mt38dep800e | U | Vàlvula de retenció de llautó per roscar de 1 1/4". (material) | 1.000 | 21.69 | 21.69 |
| mo004 | h | Oficial 1ª calefactor. (mà d'obra) | 0.120 | 29.34 | 3.52 |
| mo103 | h | Ajudant calefactor. (mà d'obra) | 0.120 | 25.25 | 3.03 |
| % | % | Costos directes complementaris | 2 % | 28.24 | 0.56 |
|  |  | Costos directes |  |  | 28.80 |
