# Grup de pressió de gasoil

- Propietat de l'arxiu: CYPE INGENIEROS, S.A.
- Format: FIEBDC-3/2002
- Divisa: EUR
- Costos indirectes: 3.00 %
- IVA: 21.00 %

## I Instal·lacions

### IC Calefacció, refrigeració, climatització i A.C.S.

#### ICD Combustible líquid

**ICD160** U Grup de pressió de gasoil.
Grup de pressió de gasoil, format per: una bomba, amb una potència de 368 W, cabal màxim de 300 l/h, motor amb protecció IP55, per a alimentació monofàsica a 230 V; filtre; vacuòmetre; vàlvules de tall; vàlvules de retenció; manòmetre; pressòstat de doble funció; vàlvula de seguretat; dipòsit de membrana, de xapa d'acer; detector de vessament amb sonda; quadre elèctric de control i suport metàl·lic. Totalment muntat, connexionat i engegat per l'empresa instal·ladora per a la comprovació del seu correcte funcionament. Sense incloure la instal·lació elèctrica.
Inclou: Replanteig. Col·locació i fixació del grup de pressió. Connexionat. Posada en marxa.
Criteri d'amidament de projecte: Nombre d'unitats previstes, segons documentació gràfica de Projecte.
Criteri de mesura d'obra: Es mesurarà el nombre d'unitats realment executades segons especificacions de Projecte.

| Codi | Ut | Descripció | Rendiment | Preu | Import |
|---|---|---|---|---|---|
| mt38dep900e | U | Grup de pressió de gasoil, format per: una bomba, amb una potència de 368 W, cabal màxim de 300 l/h, motor amb protecció IP55, per a alimentació monofàsica a 230 V; filtre; vacuòmetre; vàlvules de tall; vàlvules de retenció; manòmetre; pressòstat de doble funció; vàlvula de seguretat; dipòsit de membrana, de xapa d'acer; detector de vessament amb sonda; quadre elèctric de control i suport metàl·lic. (material) | 1.000 | 2093.50 | 2093.50 |
| mo004 | h | Oficial 1ª calefactor. (mà d'obra) | 2.398 | 29.34 | 70.36 |
| mo103 | h | Ajudant calefactor. (mà d'obra) | 2.398 | 25.25 | 60.55 |
| % | % | Costos directes complementaris | 2 % | 2224.41 | 44.49 |
|  |  | Costos directes |  |  | 2268.90 |
