# Recuperador d'aire calent estratificat

- Propietat de l'arxiu: CYPE INGENIEROS, S.A.
- Format: FIEBDC-3/2002
- Divisa: EUR
- Costos indirectes: 3.00 %
- IVA: 21.00 %

## I Instal·lacions

### IC Calefacció, refrigeració, climatització i A.C.S.

#### ICF Unitats no autònomes per a climatització

**ICF140** U Recuperador d'aire calent estratificat.
Recuperador d'aire calent estratificat de projecció vertical, amb caixa de xapa d'acer galvanitzat, envernissada, de 634x634x488 mm, cabal d'aire 3500 m³/h, nivell sonor a 4 m 61 dBA, ventilador helicoïdal d'alumini amb motor per a alimentació trifàsica a 400 V, 4 pols (1.400 r.p.m.), termòstat de regulació i contactor trifàsic amb protector tèrmic incorporat. Totalment muntat, connexionat i engegat per l'empresa instal·ladora per a la comprovació del seu correcte funcionament.
Inclou: Replanteig de la unitat. Col·locació i fixació de la unitat. Connexionat amb les xarxes de conducció d'aigua i elèctrica. Posada en marxa.
Criteri d'amidament de projecte: Nombre d'unitats previstes, segons documentació gràfica de Projecte.
Criteri de mesura d'obra: Es mesurarà el nombre d'unitats realment executades segons especificacions de Projecte.

| Codi | Ut | Descripció | Rendiment | Preu | Import |
|---|---|---|---|---|---|
| mt42sab110fa | U | Recuperador d'aire calent estratificat de projecció vertical, amb caixa de xapa d'acer galvanitzat, envernissada, de 634x634x488 mm, cabal d'aire 3500 m³/h, nivell sonor a 4 m 61 dBA, ventilador helicoïdal d'alumini amb motor per a alimentació trifàsica a 400 V, 4 pols (1.400 r.p.m.), termòstat de regulació i contactor trifàsic amb protector tèrmic incorporat. (material) | 1.000 | 565.50 | 565.50 |
| mo005 | h | Oficial 1ª instal·lador de climatització. (mà d'obra) | 4.716 | 29.34 | 138.37 |
| mo104 | h | Ajudant instal·lador de climatització. (mà d'obra) | 4.716 | 25.25 | 119.08 |
| % | % | Costos directes complementaris | 2 % | 822.95 | 16.46 |
|  |  | Costos directes |  |  | 839.41 |
