# Estufa a llenya, potència tèrmica nominal 11,5 kW, rendiment 80%, volum de calefacció, calculat amb un requisit de 40 W/m³, 285 m³, revestiment de Pedra de Luserna, ventilació per convecció natural

- Propietat de l'arxiu: CYPE INGENIEROS, S.A.
- Format: FIEBDC-3/2002
- Divisa: EUR
- Costos indirectes: 3.00 %
- IVA: 21.00 %

## I Instal·lacions

### IC Calefacció, climatització i A.C.S.

#### ICH Xemeneies, llars, cuines, cassets insertables i estufes

**ICH040** U Estufa a llenya, potència tèrmica nominal 11,5 kW, rendiment 80%, volum de calefacció, calculat amb un requisit de 40 W/m³, 285 m³, revestiment de Pedra de Luserna, ventilació per convecció natural.
Estufa a llenya, potència tèrmica nominal 11,5 kW, rendiment 80%, volum de calefacció, calculat amb un requisit de 40 W/m³, 285 m³, revestiment de Pedra de Luserna, ventilació per convecció natural, composta de llar de ferro colat, cristall ceràmic resistent als 800°C, calaix de cendres, aire primari i aire secundari regulables manualment i sacseja-graella d'accionament exterior. Inclús accessoris de connexió al conducte d'evacuació dels productes de la combustió, sense incloure aquest conducte. Totalment muntat i amb connexions establertes.
Inclou: Replantejament de l'estufa. Presentació dels elements. Muntatge de l'estufa i els seus accessoris. Connexió al conducte d'evacuació.
Criteri d'amidament de projecte: Nombre d'unitats previstes, segons documentació gràfica de Projecte.
Criteri de mesura d'obra: Es mesurarà el nombre d'unitats realment executades segons especificacions de Projecte.

| Codi | Ut | Descripció | Rendiment | Preu | Import |
|---|---|---|---|---|---|
| mt38arc041a | U | Estufa a llenya, potència tèrmica nominal 11,5 kW, rendiment 80%, volum de calefacció, calculat amb un requisit de 40 W/m³, 285 m³, revestiment de Pedra de Luserna, ventilació per convecció natural, composta de llar de ferro colat, cristall ceràmic resistent als 800°C, calaix de cendres, aire primari i aire secundari regulables manualment i sacseja-graella d'accionament exterior, segons UNE-EN 13240. (material) | 1.000 | 1764.75 | 1764.75 |
| mt38arc600b | U | Posada en marxa i formació en el maneig d'estufa a llenya. (material) | 1.000 | 60.00 | 60.00 |
| mo004 | h | Oficial 1ª calefactor. (mà d'obra) | 1.159 | 25.32 | 29.35 |
| mo103 | h | Ajudant calefactor. (mà d'obra) | 1.159 | 21.72 | 25.17 |
| % | % | Costos directes complementaris | 2 % | 1879.27 | 37.59 |
|  |  | Costos directes |  |  | 1916.86 |
