# Unitat autònoma aire-aire compacta de coberta (roof-top) amb intercanviador de calor a gas

- Propietat de l'arxiu: CYPE INGENIEROS, S.A.
- Format: FIEBDC-3/2002
- Divisa: EUR
- Costos indirectes: 3.00 %
- IVA: 21.00 %

## I Instal·lacions

### IC Calefacció, refrigeració, climatització i A.C.S.

#### ICK Unitats centralitzades de climatització a gas

**ICK010** U Unitat autònoma aire-aire compacta de coberta (roof-top) amb intercanviador de calor a gas.
Equip autònom aire-aire compacte de coberta (roof-top) amb bescanviador de calor a gas natural, potència calorífica nominal 59,2 kW, rendiment nominal 90,4%, potència calorífica nominal útil 53,5 kW, potència frigorífica total nominal 35,5 kW (temperatura de bulb sec en l'interior 27°C, temperatura de bulb sec en l'exterior 35°C), potència frigorífica sensible nominal 23,8 kW (temperatura de bulb sec en l'interior 27°C, temperatura de bulb sec en l'exterior 35°C), pressió estàtica disponible nominal 250 Pa, cabal d'aire nominal 5850 m³/h, dimensions 2750x1700x1180 mm, alimentació elèctrica trifàsica a 400 V, pes 770 kg, rang de funcionament des de -25°C fins a +45°C, compost per secció frigorífica amb compressors scroll i gas refrigerant R-407C, bescanviadors de tipus tubular independents i ventiladors axials de funcionament independent i baixa velocitat, secció de calefacció amb cremadors atmosfèrics multigas amb bescanviador de calor d'acer inoxidable AISI 430 i ventilador centrífug d'extracció de fums, encesa electrònica, control de flama per ionització i termòstat de seguretat, secció de tractament d'aire amb mescla d'aire exterior i de retorn, filtres de cel·les G4 i bateria d'evaporació, i grup de ventilació de sortida amb doble ventilador centrífug de doble aspiració connectat a motor elèctric muntat sobre guia lliscant, porta d'inspecció i panell de control remot electrònic, sense incloure el conducte per a evacuació dels productes de la combustió. Totalment muntada, connexionada i posada en marxa per l'empresa instal·ladora per a la comprovació del seu correcte funcionament.
Inclou: Replanteig de la unitat. Col·locació i fixació de la unitat i els seus accessoris. Connexionat amb les xarxes de conducció d'aigua, de gas, elèctrica i de recollida de condensats. Posada en marxa.
Criteri d'amidament de projecte: Nombre d'unitats previstes, segons documentació gràfica de Projecte.
Criteri de mesura d'obra: Es mesurarà el nombre d'unitats realment executades segons especificacions de Projecte.

| Codi | Ut | Descripció | Rendiment | Preu | Import |
|---|---|---|---|---|---|
| mt42tnc010b | U | Equip autònom aire-aire compacte de coberta (roof-top) amb bescanviador de calor a gas natural, potència calorífica nominal 59,2 kW, rendiment nominal 90,4%, potència calorífica nominal útil 53,5 kW, potència frigorífica total nominal 35,5 kW (temperatura de bulb sec en l'interior 27°C, temperatura de bulb sec en l'exterior 35°C), potència frigorífica sensible nominal 23,8 kW (temperatura de bulb sec en l'interior 27°C, temperatura de bulb sec en l'exterior 35°C), pressió estàtica disponible nominal 250 Pa, cabal d'aire nominal 5850 m³/h, dimensions 2750x1700x1180 mm, alimentació elèctrica trifàsica a 400 V, pes 770 kg, rang de funcionament des de -25°C fins a +45°C, compost per secció frigorífica amb compressors scroll i gas refrigerant R-407C, bescanviadors de tipus tubular independents i ventiladors axials de funcionament independent i baixa velocitat, secció de calefacció amb cremadors atmosfèrics multigas amb bescanviador de calor d'acer inoxidable AISI 430 i ventilador centrífug d'extracció de fums, encesa electrònica, control de flama per ionització i termòstat de seguretat, secció de tractament d'aire amb mescla d'aire exterior i de retorn, filtres de cel·les G4 i bateria d'evaporació, i grup de ventilació de sortida amb doble ventilador centrífug de doble aspiració connectat a motor elèctric muntat sobre guia lliscant, porta d'inspecció i panell de control remot electrònic. (material) | 1.000 | 21352.50 | 21352.50 |
| mo005 | h | Oficial 1ª instal·lador de climatització. (mà d'obra) | 2.283 | 29.34 | 66.98 |
| mo104 | h | Ajudant instal·lador de climatització. (mà d'obra) | 2.283 | 25.25 | 57.65 |
| % | % | Costos directes complementaris | 2 % | 21477.13 | 429.54 |
|  |  | Costos directes |  |  | 21906.67 |
