# Canalització de protecció de cablatge d'unitat d'aire condicionat

- Propietat de l'arxiu: CYPE INGENIEROS, S.A.
- Format: FIEBDC-3/2002
- Divisa: EUR
- Costos indirectes: 3.00 %
- IVA: 21.00 %

## I Instal·lacions

### IC Calefacció, refrigeració, climatització i A.C.S.

#### ICN Unitats autònomes de climatització

**ICN016** m Canalització de protecció de cablatge d'unitat d'aire condicionat.
Canalització de protecció de cablejat, encastada, formada per tub de PVC flexible, corrugat, reforçat, de 50 mm de diàmetre nominal, amb IP547.
Inclou: Replanteig. Estesa i fixació de la canalització de protecció.
Criteri d'amidament de projecte: Longitud mesurada segons documentació gràfica de Projecte.
Criteri de mesura d'obra: Es mesurarà la longitud realment executada segons especificacions de Projecte.

| Codi | Ut | Descripció | Rendiment | Preu | Import |
|---|---|---|---|---|---|
| mt35aia020f | m | Tub corbable de PVC, transversalment elàstic, corrugat, folrat, de color negre, de 50 mm de diàmetre nominal, per a canalització encastada en obra de fàbrica (parets i sostres). Resistència a la compressió 320 N, resistència a l'impacte 2 joules, temperatura de treball -5°C fins 60°C, amb grau de protecció IP547 segons UNE 20324, propietats elèctriques: aïllant, no propagador de la flama. Segons UNE-EN 61386-1 i UNE-EN 61386-22. (material) | 1.000 | 2.86 | 2.86 |
| mo003 | h | Oficial 1ª electricista. (mà d'obra) | 0.048 | 29.34 | 1.41 |
| mo102 | h | Ajudant electricista. (mà d'obra) | 0.048 | 25.25 | 1.21 |
| % | % | Costos directes complementaris | 2 % | 5.48 | 0.11 |
|  |  | Costos directes |  |  | 5.59 |
