# Conducte extensible per a climatitzador evaporatiu

- Propietat de l'arxiu: CYPE INGENIEROS, S.A.
- Format: FIEBDC-3/2002
- Divisa: EUR
- Costos indirectes: 3.00 %
- IVA: 21.00 %

## I Instal·lacions

### IC Calefacció, refrigeració, climatització i A.C.S.

#### ICP Bioclimatització

**ICP030** U Conducte extensible per a climatitzador evaporatiu.
Conducte de descàrrega motoritzat, per a climatitzador evaporatiu, amb tram extensible fins a 10 m de longitud, format per difusor cònic de 900 mm de diàmetre amb tapa, tub extensible de 610 mm de diàmetre, tremuja de 660x660 mm, conducte rectangular de 660x660 mm i 750 mm de longitud, motor de 285 W i 17 r.p.m., suport per al motor, corda, rodet, interruptor final de carrera i polsador per a l'accionament del motor. Inclús accessoris de muntatge i elements de fixació. Totalment muntat.
Inclou: Replanteig. Col·locació i fixació.
Criteri d'amidament de projecte: Nombre d'unitats previstes, segons documentació gràfica de Projecte.
Criteri de mesura d'obra: Es mesurarà el nombre d'unitats realment executades segons especificacions de Projecte.

| Codi | Ut | Descripció | Rendiment | Preu | Import |
|---|---|---|---|---|---|
| mt42ter055d | U | Conducte de descàrrega motoritzat, per a climatitzador evaporatiu, amb tram extensible fins a 10 m de longitud, format per difusor cònic de 900 mm de diàmetre amb tapa, tub extensible de 610 mm de diàmetre, tremuja de 660x660 mm, conducte rectangular de 660x660 mm i 750 mm de longitud, motor de 285 W i 17 r.p.m., suport per al motor, corda, rodet, interruptor final de carrera i polsador per a l'accionament del motor. (material) | 1.000 | 1616.55 | 1616.55 |
| mo005 | h | Oficial 1ª instal·lador de climatització. (mà d'obra) | 2.997 | 29.34 | 87.93 |
| mo104 | h | Ajudant instal·lador de climatització. (mà d'obra) | 2.997 | 25.25 | 75.67 |
| % | % | Costos directes complementaris | 2 % | 1780.15 | 35.60 |
|  |  | Costos directes |  |  | 1815.75 |
