# Acumulador per a calefacció, amb producció d'A.C.S

- Propietat de l'arxiu: CYPE INGENIEROS, S.A.
- Format: FIEBDC-3/2002
- Divisa: EUR
- Costos indirectes: 3.00 %
- IVA: 21.00 %

## I Instal·lacions

### IC Calefacció, refrigeració, climatització i A.C.S.

#### ICS Sistemes de conducció d'aigua

**ICS066** U Acumulador per a calefacció, amb producció d'A.C.S..
Acumulador de recolzament a calefacció, capacitat 915 l, altura 2110 mm, diàmetre 1000 mm, pes 194 kg, amb aïllament tèrmic d'escuma de poliuretà lliure de CFC i mòdul per a producció d'A.C.S., de 60 kW, format per regulador de la temperatura d'A.C.S., bescanviador de plaques i bomba de circulació amb alimentació monofàsica (230V/50Hz). Inclús vàlvules de tall, elements de muntatge i accessoris necessaris per al seu correcte funcionament.
Inclou: Replanteig. Col·locació. Connexionat. Comprovació del seu correcte funcionament.
Criteri d'amidament de projecte: Nombre d'unitats previstes, segons documentació gràfica de Projecte.
Criteri de mesura d'obra: Es mesurarà el nombre d'unitats realment executades segons especificacions de Projecte.

| Codi | Ut | Descripció | Rendiment | Preu | Import |
|---|---|---|---|---|---|
| mt38wol092a | U | Acumulador de recolzament a calefacció, capacitat 915 l, altura 2110 mm, diàmetre 1000 mm, pes 194 kg, amb aïllament tèrmic d'escuma de poliuretà lliure de CFC i mòdul per a producció d'A.C.S., de 60 kW, format per regulador de la temperatura d'A.C.S., bescanviador de plaques i bomba de circulació amb alimentació monofàsica (230V/50Hz). (material) | 1.000 | 4245.15 | 4245.15 |
| mt37sve010e | U | Vàlvula d'esfera de llautó niquelat per roscar de 1 1/4". (material) | 2.000 | 16.78 | 33.56 |
| mt37sve010d | U | Vàlvula d'esfera de llautó niquelat per roscar de 1". (material) | 2.000 | 12.15 | 24.30 |
| mt38www010 | U | Material auxiliar per instal·lacions de calefacció. (material) | 1.000 | 1.68 | 1.68 |
| mo004 | h | Oficial 1ª calefactor. (mà d'obra) | 2.097 | 29.34 | 61.53 |
| mo103 | h | Ajudant calefactor. (mà d'obra) | 2.097 | 25.25 | 52.95 |
| % | % | Costos directes complementaris | 2 % | 4419.17 | 88.38 |
|  |  | Costos directes |  |  | 4507.55 |
