# Sonda de detecció de fuites d'aigua

- Propietat de l'arxiu: CYPE INGENIEROS, S.A.
- Format: FIEBDC-3/2002
- Divisa: EUR
- Costos indirectes: 3.00 %
- IVA: 21.00 %

## I Instal·lacions

### ID Seguretat

#### IDI Detectors d'inundació

**IDI105** U Sonda de detecció de fuites d'aigua.
Sonda de detecció de fuites d'aigua, de 40x33x17 mm, amb carcassa de ABS i placa de circuit imprès. Inclús elements de fixació.
Inclou: Col·locació i fixació. Muntatge, connexionat i comprovació del seu correcte funcionament.
Criteri d'amidament de projecte: Nombre d'unitats previstes, segons documentació gràfica de Projecte.
Criteri de mesura d'obra: Es mesurarà el nombre d'unitats realment executades segons especificacions de Projecte.

| Codi | Ut | Descripció | Rendiment | Preu | Import |
|---|---|---|---|---|---|
| mt41die155a | U | Sonda de detecció de fuites d'aigua, de 40x33x17 mm, amb carcassa de ABS i placa de circuit imprès, amb elements de fixació. (material) | 1.000 | 6.22 | 6.22 |
| mo006 | h | Oficial 1ª instal·lador de xarxes i equips de detecció i seguretat. (mà d'obra) | 0.144 | 29.34 | 4.22 |
| mo105 | h | Ajudant instal·lador de xarxes i equips de detecció i seguretat. (mà d'obra) | 0.144 | 25.25 | 3.64 |
| % | % | Costos directes complementaris | 2 % | 14.08 | 0.28 |
|  |  | Costos directes |  |  | 14.36 |
