# Bateria d'ampolles de gas liquats del petroli (GLP)

- Propietat de l'arxiu: CYPE INGENIEROS, S.A.
- Format: FIEBDC-3/2002
- Divisa: EUR
- Costos indirectes: 3.00 %
- IVA: 21.00 %

## I Instal·lacions

### IG Gasos combustibles

#### IGD Dipòsits

**IGD100** U Bateria d'ampolles de gas liquats del petroli (GLP).
Bateria per a 12 ampolles (6 de servei i 6 de reserva, de 35 kg de capacitat unitària de gasos liquats del petroli (GLP), amb lires, vàlvules antiretorn, col·lector, inversor automàtic, limitador de pressió i vàlvula portamanòmetre. Inclús accessoris de connexió i elements de fixació.
Criteri de valoració econòmica: El preu no inclou les ampolles de gas liquats del petroli (GLP).
Inclou: Replanteig. Muntatge, connexionat i comprovació del seu correcte funcionament.
Criteri d'amidament de projecte: Nombre d'unitats previstes, segons documentació gràfica de Projecte.
Criteri de mesura d'obra: Es mesurarà el nombre d'unitats realment executades segons especificacions de Projecte.

| Codi | Ut | Descripció | Rendiment | Preu | Import |
|---|---|---|---|---|---|
| mt43bbg030a | U | Lira de 420 mm de longitud, per a gasos liquats del petroli (GLP), segons UNE 60712-3. (material) | 6.000 | 6.27 | 37.62 |
| mt43bbg030c | U | Lira de 700 mm de longitud, per a gasos liquats del petroli (GLP), segons UNE 60712-3. (material) | 6.000 | 7.91 | 47.46 |
| mt43bbg040 | U | Vàlvula antiretorn de rosca mètrica femella-mascle de 20 mm de diàmetre i 150 mm de longitud, amb junt. (material) | 12.000 | 2.36 | 28.32 |
| mt43bbg010j | U | Col·lector metàl·lic, per a 12 ampolles de gasos liquats del petroli (GLP) (6 de servei i 6 de reserva), col·locades al portell. (material) | 1.000 | 150.35 | 150.35 |
| mt43bbg020 | U | Inversor automàtic, de 10 kg/h de cabal nominal, 1,5 bar de pressió de sortida en servei i 0,8 bar de pressió de sortida en reserva, per a canvi d'ampolles sense interrupció del servei de gas, segons UNE-EN 13786. (material) | 1.000 | 59.13 | 59.13 |
| mt43bbg050 | U | Limitador de pressió, de 10 kg/h de cabal nominal i 1,75 bar de pressió de sortida. (material) | 1.000 | 25.59 | 25.59 |
| mt43bbg080 | U | Vàlvula portamanòmetre de rosca cilíndrica GAS femella-mascle de 1/4" de diàmetre, PN=25 bar, amb tap. (material) | 1.000 | 17.73 | 17.73 |
| mo010 | h | Oficial 1ª instal·lador de gas. (mà d'obra) | 5.155 | 29.34 | 151.25 |
| mo109 | h | Ajudant instal·lador de gas. (mà d'obra) | 5.155 | 25.25 | 130.16 |
| % | % | Costos directes complementaris | 2 % | 647.61 | 12.95 |
|  |  | Costos directes |  |  | 660.56 |
