# Sistema de protecció passiva contra incendis de conductes metàl·lics de secció circular per a garantir la resistència al foc EI 15 segons UNE-EN 1366-1

- Propietat de l'arxiu: CYPE INGENIEROS, S.A.
- Format: FIEBDC-3/2002
- Divisa: EUR
- Costos indirectes: 3.00 %
- IVA: 21.00 %

## I Instal·lacions

### IO Contra incendis

#### IOJ Protecció pasiva contra incendis

**IOJ030** m² Sistema de protecció passiva contra incendis de conductes metàl·lics de secció circular per a garantir la resistència al foc EI 15 segons UNE-EN 1366-1, mitjançant el recobriment amb mantes de llana mineral armades amb una malla d'acer galvanitzat segons UNE-EN 13162, de 40 mm d'espessor, recoberta per una de les seves cares amb alumini reforçat, conductivitat tèrmica 0,031 W/(mK). Inclús filferro d'acer galvanitzat per al cosit de junts, pasta intumescent en base aquosa per alsegellat ignífug de pas de conductes metàl·lics entre sectors d'incendi i adhesiu incombustible i inorgànic, a base de silicat de sodi alcalí, per alsegellat ignífug del trobada entre la llana mineral i el parament.
Sistema de protecció passiva contra incendis de conductes metàl·lics de secció circular per a garantir la resistència al foc EI 15 segons UNE-EN 1366-1, mitjançant el recobriment amb mantes de llana mineral armades amb una malla d'acer galvanitzat segons UNE-EN 13162, de 40 mm d'espessor, recoberta per una de les seves cares amb alumini reforçat, conductivitat tèrmica 0,031 W/(mK). Inclús filferro d'acer galvanitzat per al cosit de junts, pasta intumescent en base aquosa per alsegellat ignífug de pas de conductes metàl·lics entre sectors d'incendi i adhesiu incombustible i inorgànic, a base de silicat de sodi alcalí, per alsegellat ignífug del trobada entre la llana mineral i el parament.
Inclou: Tall i ajust de les mantes. Cosit de junts. Segellat de pas de conductes metàl·lics entre sectors d'incendi. Segellat del trobament entre la llana mineral i el parament.
Criteri d'amidament de projecte: Superfície mesurada segons documentació gràfica de Projecte.
Criteri de mesura d'obra: Es mesurarà la superfície realment executada segons especificacions de Projecte.

| Codi | Ut | Descripció | Rendiment | Preu | Import |
|---|---|---|---|---|---|
| mt42coi125hb | m² | Manta de llana mineral armada amb una malla d'acer galvanitzat segons UNE-EN 13162, de 40 mm d'espessor, recoberta per una de les seves cares amb alumini reforçat, conductivitat tèrmica 0,031 W/(mK), Euroclasse A1 de reacció al foc, per a la protecció contra incendis de conductes metàl·lics circulars. (material) | 1.100 | 33.22 | 36.54 |
| mt08var050 | kg | Filferro galvanitzat per a lligar, de 1,30 mm de diàmetre. (material) | 0.200 | 1.10 | 0.22 |
| mt42coi036a | U | Cartutx de pasta intumescent en base aquosa, color blanc, amb pH neutre i sense dissolvents, per a segellat ignífug de pas de conductes metàl·lics entre sectors d'incendi. (material) | 0.020 | 29.92 | 0.60 |
| mt42coi035a | kg | Adhesiu incombustible i inorgànic, a base de silicat de sodi alcalí, d'adormiment lent, per a segellat ignífug del trobada entre la llana mineral i el parament. (material) | 0.050 | 7.44 | 0.37 |
| mo054 | h | Oficial 1ª muntador d'aïllaments. (mà d'obra) | 0.178 | 24.57 | 4.37 |
| mo101 | h | Ajudant muntador d'aïllaments. (mà d'obra) | 0.178 | 21.14 | 3.76 |
| % | % | Costos directes complementaris | 2 % | 45.86 | 0.92 |
|  |  | Costos directes |  |  | 46.78 |
