# Porticó de fusta

- Propietat de l'arxiu: CYPE INGENIEROS, S.A.
- Format: FIEBDC-3/2002
- Divisa: EUR
- Costos indirectes: 3.00 %
- IVA: 21.00 %

## L Fusteria, manyeria, vidres i proteccions solars

### LS Proteccions solars

#### LSV Paravents

**LSV030** U Porticó de fusta.
Porticó de fusta de pi melis per envernissar, d'una fulla practicable, tipus mallorquina, de lamel·les fixes, de 400x1600 mm. Col·locació exterior en finestra. Inclús silicona neutra per al segellat dels junts perimetrals, ferratges de penjar i obertura, caragols d'acer inoxidable, elements d'estanquitat i accessoris.
Inclou: Col·locació i fixació del bastiment. Col·locació i fixació dels elements de penjar. Col·locació de la fulla.
Criteri d'amidament de projecte: Nombre d'unitats previstes, segons documentació gràfica de Projecte.
Criteri de mesura d'obra: Es mesurarà el nombre d'unitats realment executades segons especificacions de Projecte.

| Codi | Ut | Descripció | Rendiment | Preu | Import |
|---|---|---|---|---|---|
| mt22xcv030c | m² | Paravent mallorquina format per lamel·les fixes, de fusta de pi melis per envernissar, amb ferraments de penjar i obertura, cargolam d'acer inoxidable i elements d'estanquitat. (material) | 0.640 | 289.98 | 185.59 |
| mt15sja100 | U | Cartutx de massilla de silicona neutra. (material) | 0.140 | 3.13 | 0.44 |
| op00cla010 |  | Clavadora pneumàtica. | 1.000 | 0.00 | 0.00 |
| op00cep010 |  | Garlopa. | 1.000 | 0.00 | 0.00 |
| op00ato010 |  | Tornavís. | 1.000 | 0.00 | 0.00 |
| op00tal010 |  | Trepant. | 1.000 | 0.00 | 0.00 |
| mo017 | h | Oficial 1ª fuster. (mà d'obra) | 0.192 | 28.92 | 5.55 |
| mo058 | h | Ajudant fuster. (mà d'obra) | 0.192 | 25.48 | 4.89 |
| % | % | Costos directes complementaris | 2 % | 196.47 | 3.93 |
|  |  | Costos directes |  |  | 200.40 |
