# Suport discontinu, de biguetes pretensades, per a tauler en coberta inclinada

- Propietat de l'arxiu: CYPE INGENIEROS, S.A.
- Format: FIEBDC-3/2002
- Divisa: EUR
- Costos indirectes: 3.00 %
- IVA: 21.00 %

## Q Cobertes

### QU Components de cobertes inclinades i corbes

#### QUG Formació de pendents

**QUG020** m² Suport discontinu, de biguetes pretensades, per a tauler en coberta inclinada.
Suport discontinu, de biguetes pretensades T-18, amb un intereix de 70 cm i una longitud mitjana entre 4 i 5 m, per a tauler en coberta inclinada.
Criteri de valoració econòmica: El preu no inclou l'execució de l'element de recolzament de les biguetes pretensades.
Inclou: Replanteig. Col·locació de les biguetes.
Criteri d'amidament de projecte: Superfície del polígon envolupant, mesurada segons documentació gràfica de Projecte, sense descomptar buits.
Criteri de mesura d'obra: Es mesurarà la superfície del polígon envolupant de les unitats realment executades segons especificacions de Projecte.

| Codi | Ut | Descripció | Rendiment | Preu | Import |
|---|---|---|---|---|---|
| mt07vau010b | m | Bigueta pretesada, T-18, amb una longitud mitjana entre 4 i 5 m, segons UNE-EN 15037-1. (material) | 1.429 | 5.60 | 8.00 |
| mo020 | h | Oficial 1ª construcció. (mà d'obra) | 0.123 | 28.42 | 3.50 |
| mo113 | h | Peó ordinari construcció. (mà d'obra) | 0.186 | 23.81 | 4.43 |
| % | % | Costos directes complementaris | 2 % | 15.93 | 0.32 |
|  |  | Costos directes |  |  | 16.25 |
