# Emblanquinat tradicional sobre parament exterior

- Propietat de l'arxiu: CYPE INGENIEROS, S.A.
- Format: FIEBDC-3/2002
- Divisa: EUR
- Costos indirectes: 3.00 %
- IVA: 21.00 %

## R Revestiments i extradossats

### RF Pintures en paraments exteriors

#### RFA Naturals d'origen mineral a la calç

**RFA010** m² Emblanquinat tradicional sobre parament exterior.
Emblanquinat tradicional amb tres mans de beurada fluida, tipus CL 90-S ML, a base de calç aèria hidratada, amb una relació aigua/calç de 2,7 dosificada en pes i 300 kg/m³ de calç, sobre parament exterior de morter de calç, pedra o maó.
Criteri de valoració econòmica: El preu inclou la protecció dels elements de l'entorn que puguin veure's afectats durant els treballs i la resolució de punts singulars.
Inclou: Preparació i neteja prèvia del suport. Aplicació d'una mà de fons. Aplicació de dues mans d'acabat.
Criteri d'amidament de projecte: Superfície mesurada segons documentació gràfica de Projecte, amb el mateix criteri que el suport base.
Criteri de mesura d'obra: Es mesurarà la superfície realment executada segons especificacions de Projecte, amb el mateix criteri que el suport base.

| Codi | Ut | Descripció | Rendiment | Preu | Import |
|---|---|---|---|---|---|
| mt08cal011a | kg | Calç aèria hidratada, tipus CL 90-S, segons UNE-EN 459-1, en sacs. (material) | 1.800 | 0.44 | 0.79 |
| mt08aaa010a | m³ | Aigua. (material) | 0.005 | 1.50 | 0.01 |
| op00tal020 |  | Trepant amb batedora. | 1.000 | 0.00 | 0.00 |
| mo038 | h | Oficial 1ª pintor. (mà d'obra) | 0.072 | 28.42 | 2.05 |
| mo076 | h | Ajudant pintor. (mà d'obra) | 0.072 | 25.28 | 1.82 |
| % | % | Costos directes complementaris | 2 % | 4.67 | 0.09 |
|  |  | Costos directes |  |  | 4.76 |
