# Revestiment tèrmic i acústic amb morter lleuger de calç i granulats de suro, sobre parament interior

- Propietat de l'arxiu: CYPE INGENIEROS, S.A.
- Format: FIEBDC-3/2002
- Divisa: EUR
- Costos indirectes: 3.00 %
- IVA: 21.00 %

## R Revestiments i extradossats

### RK Pintures, morters i revestiments per a aïllament tèrmic i acústic

#### RKG Morters de calç i granulats de suro

**RKG010** m² Revestiment tèrmic i acústic amb morter lleuger de calç i granulats de suro, sobre parament interior.
Revestiment tèrmic i acústic amb morter lleuger, tipus LW CSII W0, segons UNE-EN 998-1, color gris, compost per calç hidràulica natural, tipus NHL 3,5, segons UNE-EN 459-1, granulats de suro de granulometria compresa entre 0 i 3 mm, fum de sílice, perlita i pedra tosca, armat i reforçat amb malla de fibra de vidre, aplicat en capes successives, de 20 mm de gruix total, a bona vista, aplicat manualment, sobre parament interior de fàbrica ceràmica, vertical, de fins 3 m d'altura. Inclús cantoneres d'alumini per a la formació d'arestes.
Criteri de valoració econòmica: El preu inclou la protecció dels elements de l'entorn que puguin veure's afectats durant els treballs i la resolució de punts singulars.
Inclou: Preparació de la superfície suport. Especejament de panys de treball. Preparació del morter. Aplicació del morter. Realització de juntes i punts singulars. Cura del morter.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt28mds010a | kg | Morter lleuger, tipus LW CSII W0, segons UNE-EN 998-1, per a ús en interiors o en exteriors, color gris, compost per calç hidràulica natural, tipus NHL 3,5, segons UNE-EN 459-1, granulats de suro de granulometria compresa entre 0 i 3 mm, fum de sílice, perlita i pedra tosca; conductivitat tèrmica 0,037 W/(mK), Euroclasse A1 de reacció al foc, segons UNE-EN 13501-1, densitat 250 kg/m³. (material) | 5.200 | 4.37 | 22.72 |
| mt08aaa010a | m³ | Aigua. (material) | 0.001 | 1.50 | 0.00 |
| mt28mds001a | m² | Malla de fibra de vidre, de 10x20 mm de llum de malla, de 140 g/m² de massa superficial, 0,68 mm de gruix i de 1x50 m, per armar morters. (material) | 1.050 | 2.61 | 2.74 |
| mt28mon030 | m | Rivet de PVC. (material) | 0.750 | 0.35 | 0.26 |
| mt28vye040a | m | Cantoneres d'alumini, de 5 mm d'espessor i 25 mm de desenvolupament, per a la protecció d'arestes. (material) | 0.200 | 2.06 | 0.41 |
| op00tal020 |  | Trepant amb batedora. | 1.000 | 0.00 | 0.00 |
| mo039 | h | Oficial 1ª revocador. (mà d'obra) | 0.509 | 28.42 | 14.47 |
| mo111 | h | Peó especialitzat revocador. (mà d'obra) | 0.309 | 25.02 | 7.73 |
| % | % | Costos directes complementaris | 2 % | 48.33 | 0.97 |
|  |  | Costos directes |  |  | 49.30 |
