# Lasur sintètic per a fusta

- Propietat de l'arxiu: CYPE INGENIEROS, S.A.
- Format: FIEBDC-3/2002
- Divisa: EUR
- Costos indirectes: 3.00 %
- IVA: 21.00 %

## R Revestiments i extradossats

### RM Pintures i tractaments sobre suport de fusta

#### RMA Lasurs

**RMA010** m² Lasur sintètic per a fusta.
Aplicació manual de dues mans de lasur sintètic per a interior i exterior, a porus obert, acabat setinat, incolor, aplicat amb brotxa, pinzell o pistola, sense diluir, (rendiment: 0,07 l/m² cada mà); (), sobre superfície de revestiment mural de fusta, en interiors. Inclús líquid protector incolor per a tractament preventiu contra insectes xilòfags, arnes i fongs de podriment.
Criteri de valoració econòmica: El preu inclou la protecció dels elements de l'entorn que puguin veure's afectats durant els treballs, però no inclou la preparació del suport.
Inclou: Aplicació del tractament. Aplicació de dues mans d'acabat.
Criteri d'amidament de projecte: Superfície mesurada segons documentació gràfica de Projecte.
Criteri de mesura d'obra: Es mesurarà la superfície realment executada segons especificacions de Projecte.

| Codi | Ut | Descripció | Rendiment | Preu | Import |
|---|---|---|---|---|---|
| mt27prj020a | l | Líquid protector incolor per a tractament preventiu contra insectes xilòfags, arnes i fongs de podriment per a interior i exterior, transparent i incolor, aplicat per polvorització, pinzellat o immersió. (material) | 0.220 | 18.98 | 4.18 |
| mt27lss010b | l | Lasur sintètic per a interior i exterior, a porus obert, acabat setinat, a base de resines alcídiques i filtres ultraviolats, incolor, aplicat amb brotxa, pinzell o pistola, per a aplicar amb brotxa, corró o pistola. (material) | 0.140 | 19.60 | 2.74 |
| op00tal020 |  | Trepant amb batedora. | 1.000 | 0.00 | 0.00 |
| mo038 | h | Oficial 1ª pintor. (mà d'obra) | 0.300 | 28.42 | 8.53 |
| mo076 | h | Ajudant pintor. (mà d'obra) | 0.060 | 25.28 | 1.52 |
| % | % | Costos directes complementaris | 2 % | 16.97 | 0.34 |
|  |  | Costos directes |  |  | 17.31 |
