# Capa fina de morter autoanivellant de sulfat càlcic, "HOLCIM", fabricat en central

- Propietat de l'arxiu: CYPE INGENIEROS, S.A.
- Format: FIEBDC-3/2002
- Divisa: EUR
- Costos indirectes: 3.00 %
- IVA: 21.00 %

## R Revestiments i extradossats

### RS Paviments

#### RSA Morters i pastes d'anivellació

**RSA130** m² Capa fina de morter autoanivellant de sulfat càlcic, "HOLCIM", fabricat en central.
Capa fina de morter autoanivellant, Agilia Suelo E "HOLCIM", CA - C30 - F6 segons UNE-EN 13813, de 12 mm d'espessor, aplicada mecànicament, per a la regularització i anivellació de la superfície suport interior de formigó o morter, prèvia aplicació d'emprimació reguladora de l'absorció, preparada per rebre paviment de suro, de fusta, laminatge, flexible o tèxtil. Inclús banda de panell rígid de poliestirè expandit per a la preparació dels junts perimetrals de dilatació.
Criteri de valoració econòmica: El preu no inclou el suport de formigó ni el revestiment.
Inclou: Replanteig i marcat de nivells d'acabat. Preparació de les juntes perimetrals de dilatació. Aplicació de l'emprimació. Abocament i estesa de la mescla. Cura del morter.
Criteri d'amidament de projecte: Superfície mesurada segons documentació gràfica de Projecte.
Criteri de mesura d'obra: Es mesurarà la superfície realment executada segons especificacions de Projecte, sense deduir la superfície ocupada pels pilars situats dintre del seu perímetre.

| Codi | Ut | Descripció | Rendiment | Preu | Import |
|---|---|---|---|---|---|
| mt09moc005b | kg | Emprimació reguladora de l'absorció, per a la fixació de suports disgregables i millorar l'adherència dels suports absorbents. (material) | 0.200 | 7.97 | 1.59 |
| mt09mal021d | m³ | Morter autoanivellant, Agilia Suelo E "HOLCIM", CA - C30 - F6 segons UNE-EN 13813, a base de sulfat càlcic, conductivitat tèrmica > 1,6 W/(mK), resistència a compressió > 30.000 kN/m² i resistència a flexió > 6.000 kN/m², per a espessors de 2,5 a 7,0 cm, utilitzat en anivellació de paviments. (material) | 0.012 | 396.50 | 4.76 |
| mt16pea020a | m² | Panell rígid de poliestirè expandit, segons UNE-EN 13163, mecanitzat lateral recte, de 10 mm d'espessor, resistència tèrmica 0,25 m²K/W, conductivitat tèrmica 0,036 W/(mK), per junta de dilatació. (material) | 0.100 | 0.92 | 0.09 |
| mq06pym020 | h | Mescladora-bombadora per morters autoanivellants. (maquinària) | 0.050 | 10.91 | 0.55 |
| mo031 | h | Oficial 1ª aplicador de morter autoanivellant. (mà d'obra) | 0.036 | 28.42 | 1.02 |
| mo069 | h | Ajudant aplicador de morter autoanivellant. (mà d'obra) | 0.060 | 25.28 | 1.52 |
| % | % | Costos directes complementaris | 2 % | 9.53 | 0.19 |
|  |  | Costos directes |  |  | 9.72 |
