# Paviment vinílic heterogeni, acústic, en rotllo

- Propietat de l'arxiu: CYPE INGENIEROS, S.A.
- Format: FIEBDC-3/2002
- Divisa: EUR
- Costos indirectes: 3.00 %
- IVA: 21.00 %

## R Revestiments i extradossats

### RS Paviments

#### RSS De cautxú, de linòleum i vinílics

**RSS042** m² Paviment vinílic heterogeni, acústic, en rotllo.
Paviment vinílic heterogeni, acústic, de 3,3 mm de gruix total, amb capa d'ús de 0,5 mm d'espessor, amb tractament de protecció superficial a base de poliuretà, color a escollir i revés de polietilè expandit de cel·les tancades, d'alta densitat; subministrat en rotllos de 200 cm d'amplada; pes total: 2800 g/m²; classificació a l'ús, segons UNE-EN ISO 10874: classe 23 per a ús domèstic; classe 33 per a ús comercial; classe 42 per a ús industrial; reducció del soroll d'impactes 19 dB, segons UNE-EN ISO 10140; Euroclasse Bfl-s1 de reacció al foc, segons UNE-EN 13501-1. Col·locació en obra: amb adhesiu a base de copolímers acrílics modificats en dispersió aquosa, sobre capa fina d'anivellació.
Criteri de valoració econòmica: El preu no inclou la capa fina d'anivellació.
Inclou: Replanteig i retallada del paviment. Aplicació de l'adhesiu. Col·locació del paviment. Soldat d'unió i junts entre rotllos. Resolució de trobades i punts singulars. Eliminació i neteja del material sobrant. Neteja final del paviment.
Criteri d'amidament de projecte: Superfície útil, mesura segons documentació gràfica de Projecte, deduint els buits de superfície major de 1 m².
Criteri de mesura d'obra: Es mesurarà la superfície realment executada segons especificacions de Projecte, deduint els buits de superfície major de 1 m².

| Codi | Ut | Descripció | Rendiment | Preu | Import |
|---|---|---|---|---|---|
| mt18adq020a | kg | Adhesiu a base de copolímers acrílics modificats en dispersió aquosa, sense dissolvents, color beige, per a aplicar en interiors, per a l'encolat de paviments de PVC, linòleum i moqueta. (material) | 0.375 | 4.09 | 1.53 |
| mt18dsi055a | m² | Làmina heterogènia de PVC, de 3,3 mm de gruix total, amb capa d'ús de 0,5 mm d'espessor amb tractament de protecció superficial a base de poliuretà, color a escollir, i revés de polietilè expandit de cel·les tancades, d'alta densitat; subministrada en rotllos de 200 cm d'amplada; pes total: 2800 g/m²; classificació a l'ús, segons UNE-EN ISO 10874: classe 23 per a ús domèstic; classe 33 per a ús comercial; classe 42 per a ús industrial; reducció del soroll d'impactes 19 dB, segons UNE-EN ISO 10140; Euroclasse Bfl-s1 de reacció al foc, segons UNE-EN 13501-1. (material) | 1.100 | 30.80 | 33.88 |
| op00tra010 |  | Traçador de junts. | 1.000 | 0.00 | 0.00 |
| op00cor040 |  | Talladora de vores. | 1.000 | 0.00 | 0.00 |
| mo026 | h | Oficial 1ª instal·lador de revestiments flexibles. (mà d'obra) | 0.518 | 28.42 | 14.72 |
| mo064 | h | Ajudant instal·lador de revestiments flexibles. (mà d'obra) | 0.288 | 25.28 | 7.28 |
| % | % | Costos directes complementaris | 2 % | 57.41 | 1.15 |
|  |  | Costos directes |  |  | 58.56 |
