# Bidet de porcellana sanitària "ROCA"

- Propietat de l'arxiu: CYPE INGENIEROS, S.A.
- Format: FIEBDC-3/2002
- Divisa: EUR
- Costos indirectes: 3.00 %
- IVA: 21.00 %

## S Senyalització i equipament

### SA Aparells sanitaris

#### SAE Bidets

**SAE010** U Bidet de porcellana sanitària "ROCA".
Bidet, de porcellana sanitària, model Meridian "ROCA", color Blanco, de 360x560x400 mm, amb joc de fixació, amb tapa de bidet, de caiguda esmorteïda, equipat amb aixetes monocomandament de repisa per a bidet, amb cartutx ceràmic, limitador de cabal a 6 l/min i regulador de raig a ròtula, acabat cromat, model Thesis, i desguàs, color blanc. Inclús aixetes de regulació, enllaços d'alimentació flexibles i silicona per a segellat de junts.
Inclou: Replanteig. Col·locació i fixació de l'aparell. Muntatge del desguàs. Connexió a la xarxa d'evacuació. Muntatge de l'aixeteria. Connexió a les xarxes d'aigua freda i calenta. Comprovació del seu correcte funcionament. Segellat de junts.
Criteri d'amidament de projecte: Nombre d'unitats previstes, segons documentació gràfica de Projecte.
Criteri de mesura d'obra: Es mesurarà el nombre d'unitats realment col·locades segons especificacions de Projecte.

| Codi | Ut | Descripció | Rendiment | Preu | Import |
|---|---|---|---|---|---|
| mt30smr029a | U | Bidet, de porcellana sanitària, model Meridian "ROCA", color Blanco, de 360x560x400 mm, amb joc de fixació, segons UNE 67001. (material) | 1.000 | 144.20 | 144.20 |
| mt30smr031a | U | Tapa de bidet, de caiguda esmorteïda, model Meridian "ROCA", color Blanco. (material) | 1.000 | 128.10 | 128.10 |
| mt31gmo111a | U | Aixetes monocomandament de repisa per a bidet, amb cartutx ceràmic, limitador de cabal a 6 l/min i regulador de raig a ròtula, acabat cromat, model Thesis "ROCA", amb tragacadeneta i enllaços d'alimentació flexibles, segons UNE-EN 200. (material) | 1.000 | 264.60 | 264.60 |
| mt36www005b | U | Acoblament a paret colzat amb plafó, de PVC, sèrie B, color blanc, per evacuació d'aigües residuals (a baixa i alta temperatura) en l'interior dels edificis, enllaç mixt de 1 1/4"x40 mm de diàmetre, segons UNE-EN 1329-1, amb vàlvula de desguàs. (material) | 1.000 | 10.95 | 10.95 |
| mt30lla010 | U | Aixeta de regulació de 1/2", per a lavabo o bidet, acabat cromat. (material) | 2.000 | 20.32 | 40.64 |
| mt30www005 | U | Cartutx de 300 ml de silicona àcida monocomponent, fungicida, per a segellat de junts en ambients humits. (material) | 0.012 | 7.50 | 0.09 |
| op00ato010 |  | Tornavís. | 1.000 | 0.00 | 0.00 |
| op00mar010 |  | Martell. | 1.000 | 0.00 | 0.00 |
| op00tal010 |  | Trepant. | 1.000 | 0.00 | 0.00 |
| mo008 | h | Oficial 1ª lampista. (mà d'obra) | 1.319 | 29.34 | 38.70 |
| % | % | Costos directes complementaris | 2 % | 627.28 | 12.55 |
|  |  | Costos directes |  |  | 639.83 |
