# Desmuntatge de caixa general de protecció

- Propietat de l'arxiu: CYPE Ingenieros S.A.
- Format: FIEBDC-3/2016
- Programa: Generador de preus de la construcció. CYPE Ingenieros, S.A.
- Data: 13/06/2024
- Divisa: EUR
- Costos indirectes: 3 %
- IVA: 21 %

## D Demolicions

### DI Instal·lacions

#### DIE Elèctriques

**DIE020** U Desmuntatge de caixa general de protecció.
Desmuntatge de caixa general de protecció, amb mitjans manuals, i càrrega manual sobre camió o contenidor.
Inclou: Desmuntatge de l'element. Retirada i apilament del material desmuntat. Neteja de les restes de l'obra. Càrrega manual del material desmuntat i restes de l'obra sobre camió o contenidor.
Criteri d'amidament de projecte: Nombre d'unitats previstes, segons documentació gràfica de Projecte.
Criteri de mesura d'obra: S'amidarà el nombre d'unitats realment desmuntades segons especificacions de Projecte.

| Codi | Ut | Descripció | Rendiment | Preu | Import |
|---|---|---|---|---|---|
| mo003 | h | Oficial 1ª electricista. (mà d'obra) | 0.378 | 29.34 | 11.091 |
| mo102 | h | Ajudant electricista. (mà d'obra) | 0.189 | 25.25 | 4.772 |
| % | % | Costos directes complementaris | 2 % | 15.863 | 0.317 |
|  |  | Costos directes |  |  | 16.180 |

Residus:
- demolició: ruo170203 Plàstic. (component de residu); rendiment 5.5 kg; Codi LER 17 02 03; Massa de l'element 1 kg; Volum 0.001667 m3
- demolició: ruo170407 Metalls mesclats. (component de residu); rendiment 3.5 kg; Codi LER 17 04 07; Massa de l'element 1 kg; Volum 0.000667 m3
