# Encavallada lleugera, de fusta serrada

- Propietat de l'arxiu: CYPE Ingenieros S.A.
- Format: FIEBDC-3/2016
- Programa: Generador de preus de la construcció. CYPE Ingenieros, S.A.
- Data: 01/10/2024
- Divisa: EUR
- Costos indirectes: 3 %
- IVA: 21 %

## E Estructures

### EM Fusta

#### EMC Armadures per a cobertes

**EMC010** U Encavallada lleugera, de fusta serrada.
Encavallada lleugera de 6 m de llum, pendent 30%, muntada en obra amb tirant, monjo i cavalls de fusta serrada de pi silvestre (Pinus sylvestris) procedent d'Espanya amb certificat PEFC, de 70x70 mm de secció, classe resistent C18 segons UNE-EN 338 i UNE-EN 1912, qualitat estructural ME-2 segons UNE 56544; per a classe d'ús 1 segons UNE-EN 335, amb protecció davant d'agents biòtics que es correspon amb la classe de penetració NP1 segons UNE-EN 351-1, amb acabat raspallat; connexions amb ferraments d'acer galvanitzat tipus DX51D+Z275N i cargols rosca-xapa d'acer zincat, per a encaix d'estructures de fusta; separació entre encavallades fins a 5 m.
Inclou: Replanteig i marcat d'eixos de recolzament en cap de mur o pilar. Preparació de la superfície de recolzament. Replanteig i cort de taulons. Muntatge de l'encavallada. Col·locació i fixació provisional de l'encavallada. Aplomat i anivellació. Connexió de la cintra i la seva base de suport.
Criteri d'amidament de projecte: Nombre d'unitats previstes, incloent en el seu conjunt tots els elements que les formen, segons documentació gràfica de Projecte.
Criteri de mesura d'obra: Es mesurarà el nombre d'unitats realment executades segons especificacions de Projecte. Es consideren inclosos tots els elements integrants de l'estructura senyalats en els plànols i detalls del Projecte.

| Codi | Ut | Descripció | Rendiment | Preu | Import |
|---|---|---|---|---|---|
| mt07mee100dai1baa | m³ | Fusta serrada de pi silvestre (Pinus sylvestris) procedent d'Espanya amb certificat PEFC, per a encavallades lleugeres, de fins a 5 m de longitud, de 70x70 mm de secció, classe resistent C18 segons UNE-EN 338 i UNE-EN 1912, qualitat estructural ME-2 segons UNE 56544; per a classe d'ús 1 segons UNE-EN 335, amb protecció davant d'agents biòtics que es correspon amb la classe de penetració NP1 segons UNE-EN 351-1, amb acabat raspallat. (material) | 0.065 | 654.84 | 42.565 |
| mt07emr511a | kg | Ferraments d'acer galvanitzat tipus DX51D+Z275N i cargols rosca-xapa d'acer zincat, per a encaix d'estructures de fusta, per a classes de servei 1 i 2 segons UNE-EN 1995-1-1. (material) | 0.2 | 11.4 | 2.280 |
| mq07gte010b | h | Grua autopropulsada de braç telescòpic amb una capacitat d'elevació de 20 t i 20 m d'altura màxima de treball. (maquinària) | 0.368 | 63.84 | 23.493 |
| mo048 | h | Oficial 1ª muntador d'estructura de fusta. (mà d'obra) | 0.791 | 28.39 | 22.456 |
| mo095 | h | Ajudant muntador d'estructura de fusta. (mà d'obra) | 0.397 | 25.25 | 10.024 |
| % | % | Costos directes complementaris | 2 % | 100.818 | 2.016 |
|  |  | Costos directes |  |  | 102.834 |

Residus:
- col·locació: mt07mee100dai1baa; factor de residu 0.0015
- col·locació: mt07emr511a; factor de residu 0.0045

## Recursos

**mt07mee100dai1baa** m³ Fusta serrada de pi silvestre (Pinus sylvestris) procedent d'Espanya amb certificat PEFC
Dades tècniques: Cost energètic 17005.075 MJ; Emissió de CO2 -501.408 kg; Codi LER 17 02 01; Massa de l'element 380 kg; Volum 0.345455 m3
Residus:
- embalatge: re170203 Plàstic. (component de residu); rendiment 0.04 kg; Codi LER 17 02 03; Massa de l'element 1 kg; Volum 0.001667 m3

**mt07emr511a** kg Ferraments d'acer galvanitzat tipus DX51D+Z275N i cargols rosca-xapa d'acer zincat
Dades tècniques: Cost energètic 25.100 MJ; Emissió de CO2 2.560 kg; Codi LER 17 04 05; Massa de l'element 1 kg; Volum 0.000476 m3
