# Envà de plaques de guix laminat, per a tancament de buit d'ascensor. Sistema Shaftwall "KNAUF"

- Propietat de l'arxiu: CYPE Ingenieros S.A.
- Format: FIEBDC-3/2016
- Programa: Generador de preus de la construcció. CYPE Ingenieros, S.A.
- Data: 05/07/2024
- Divisa: EUR
- Costos indirectes: 3 %
- IVA: 21 %

## F Façanes i particions

### FB Envà d'entramat autoportant

#### FBY De plaques de guix laminat

**FBY020** m² Envà de plaques de guix laminat, per a tancament de buit d'ascensor. Sistema Shaftwall "KNAUF".
Tancament de buit d'ascensor mitjançant el sistema Shaftwall W633.es "KNAUF d'envà múltiple, de 4,60 m d'altura màxima i 125 mm de gruix total, amb nivell de qualitat de l'acabat Q2, format per una estructura simple, de perfils de xapa d'acer galvanitzat de 60 mm d'amplada, a base de muntants tipus CT 60 (elements verticals), separats 600 mm entre si, i canals (elements horitzontals), a la què es cargolen quatre plaques en total una placa tipus massissa (DFH2) en una cara i tres plaques tipus tallafoc (DF) en l'altra cara; aïllament acústic mitjançant panell semirígid de llana mineral, espessor 45 mm, segons UNE-EN 13162, entre muntants de tipus CT. Inclús banda desolidaritzadora; fixacions per a l'ancoratge de canals i muntants metàl·lics; cargols per a la fixació de les plaques; cinta de paper amb reforç metàl·lic "KNAUF" i pasta de segellament Jointfiller F-1 GLS "KNAUF", cinta microperforada de paper "KNAUF".
Criteri de valoració econòmica: El preu inclou la resolució de trobades i punts singulars.
Inclou: Replanteig i traçat en el forjat inferior i en el superior dels envans a realitzar. Col·locació de banda d'estanquitat i canals inferiors, sobre paviment acabat o base de seient. Col·locació de banda d'estanquitat i canals superiors, sota forjats. Col·locació i fixació dels muntants sobre els elements horitzontals. Tall de les plaques. Muntatge de les plaques interiors, entre els perfils dels muntants. Col·locació dels panells de llana mineral, entre els muntants. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pck020b | m | Banda acústica de dilatació, autoadhesiva, d'escuma de poliuretà de cel·les tancades "KNAUF", de 3,2 mm d'espessor i 50 mm d'amplada, resistència tèrmica 0,10 m²K/W, conductivitat tèrmica 0,032 W/(mK). (material) | 1.2 | 0.25 | 0.300 |
| mt12sak030a | m | Canal CT 62 "KNAUF", d'acer galvanitzat, segons UNE-EN 14195. (material) | 0.7 | 7.59 | 5.313 |
| mt12psg220 | U | Fixació composta per tac i cargol 5x27. (material) | 1.6 | 0.06 | 0.096 |
| mt12sak020a | m | Muntant CT 60 "KNAUF", d'acer galvanitzat, segons UNE-EN 14195. (material) | 2 | 18.8 | 37.600 |
| mt12sak010a | m² | Placa de guix laminat DFH2 / UNE-EN 520 - 600 / 3000 / 20 / amb les vores longitudinals quadrades, massissa "KNAUF", Euroclasse A2-s1, d0 de reacció al foc, segons UNE-EN 13501-1. (material) | 1 | 7.42 | 7.420 |
| mt16lra060b | m² | Panell semirígid de llana mineral, espessor 45 mm, segons UNE-EN 13162, Euroclasse A1 de reacció al foc segons UNE-EN 13501-1 i factor de resistència a la difusió del vapor d'aigua 1. (material) | 1.05 | 5.74 | 6.027 |
| mt12ptk010dc | U | Cargol autoperforant TB "KNAUF" 3,5x25. (material) | 8 | 0.01 | 0.080 |
| mt12ppk010eb | m² | Placa de guix laminat DF / UNE-EN 520 - 1200 / longitud / 15 / amb les vores longitudinals afinades, tallafoc "KNAUF"; Euroclasse A2-s1, d0 de reacció al foc, segons UNE-EN 13501-1. (material) | 3 | 7.71 | 23.130 |
| mt12ptk010cf | U | Cargol autoperforant TN "KNAUF" 3,5x45. (material) | 15 | 0.01 | 0.150 |
| mt12ptk010cg | U | Cargol autoperforant TN "KNAUF" 3,9x55. (material) | 15 | 0.03 | 0.450 |
| mt12ptk010ch | U | Cargol autoperforant TN "KNAUF" 4,2x70. (material) | 15 | 0.04 | 0.600 |
| mt12pik010f | kg | Pasta de segellament Jointfiller F-1 GLS "KNAUF", Euroclasse A2-s1, d0 de reacció al foc, segons UNE-EN 13501-1, rang de temperatura de treball de 5 a 30°C, per a aplicació manual amb cinta de segellament, segons UNE-EN 13963. (material) | 1.4 | 0.93 | 1.302 |
| mt12pik010e | kg | Pasta de segellament Jointfiller 24H "KNAUF", Euroclasse A2-s1, d0 de reacció al foc, segons UNE-EN 13501-1, rang de temperatura de treball de 5 a 30°C, per a aplicació manual amb cinta de segellament, segons UNE-EN 13963. (material) | 1.428 | 0.93 | 1.328 |
| mt12pck010a | m | Cinta microperforada de paper "KNAUF" de 50 mm d'amplada, segons UNE-EN 13963. (material) | 1.6 | 0.04 | 0.064 |
| mt12pck010d | m | Cinta de paper amb reforç metàl·lic "KNAUF" de 52 mm d'amplada, segons UNE-EN 14353. (material) | 0.15 | 0.42 | 0.063 |
| mo053 | h | Oficial 1ª muntador de prefabricats interiors. (mà d'obra) | 0.77 | 29.34 | 22.592 |
| mo100 | h | Ajudant muntador de prefabricats interiors. (mà d'obra) | 0.77 | 25.28 | 19.466 |
| % | % | Costos directes complementaris | 2 % | 125.981 | 2.520 |
|  |  | Costos directes |  |  | 128.501 |

Residus:
- col·locació: mt12pck020b; factor de residu 0.06
- col·locació: mt12sak030a Canal CT 62 "KNAUF", d'acer galvanitzat, segons UNE-EN 14195; factor de residu 0.0053
- col·locació: mt12sak020a Muntant CT 60 "KNAUF", d'acer galvanitzat, segons UNE-EN 14195; factor de residu 0.0053
- col·locació: mt12sak010a; factor de residu 0.018
- col·locació: mt16lra060b; factor de residu 0.048
- col·locació: mt12ptk010dc Cargol autoperforant TB "KNAUF" 3,5x25; factor de residu 0.00533333
- col·locació: mt12ppk010eb; factor de residu 0.018
- col·locació: mt12ptk010cf Cargol autoperforant TN "KNAUF" 3,5x45; factor de residu 0.00521739
- col·locació: mt12ptk010cg Cargol autoperforant TN "KNAUF" 3,9x55; factor de residu 0.00518519
- col·locació: mt12ptk010ch Cargol autoperforant TN "KNAUF" 4,2x70; factor de residu 0.00515152
- col·locació: mt12pik010f; factor de residu 0.03
- col·locació: mt12pik010e; factor de residu 0.03
- col·locació: mt12pck010a Cinta microperforada de paper "KNAUF" de 50 mm d'amplada, segons UNE-EN 13963; factor de residu 0.0440299
- col·locació: mt12pck010d Cinta de paper amb reforç metàl·lic "KNAUF" de 52 mm d'amplada, segons UNE-EN 14353; factor de residu 0.044

## Recursos

**mt12pck020b** m Banda acústica de dilatació
Dades tècniques: Cost energètic 1.712 MJ; Emissió de CO2 0.083 kg; Codi LER 17 06 04; Massa de l'element 0.0112 kg; Volum 0.000019 m3
Residus:
- embalatge: re170203 Plàstic. (component de residu); rendiment 0.001 kg; Codi LER 17 02 03; Massa de l'element 1 kg; Volum 0.001667 m3

**mt12sak030a** m Canal CT 62 "KNAUF", d'acer galvanitzat, segons UNE-EN 14195
Dades tècniques: Cost energètic 77.671 MJ; Emissió de CO2 2.387 kg; Codi LER 17 04 05; Massa de l'element 0.58 kg; Volum 0.000276 m3
Residus:
- embalatge: re170203 Plàstic; rendiment 0.008 kg

**mt12sak020a** m Muntant CT 60 "KNAUF", d'acer galvanitzat, segons UNE-EN 14195
Dades tècniques: Cost energètic 77.671 MJ; Emissió de CO2 2.387 kg; Codi LER 17 04 05; Massa de l'element 0.58 kg; Volum 0.000276 m3
Residus:
- embalatge: re170203 Plàstic; rendiment 0.008 kg

**mt12sak010a** m² Placa de guix laminat DFH2 / UNE-EN 520 - 600 / 3000 / 20 / amb les vores longitudinals quadrades
Dades tècniques: Cost energètic 433.678 MJ; Emissió de CO2 6.454 kg; Codi LER 17 08 02; Massa de l'element 16.5 kg; Volum 0.0165 m3
Residus:
- embalatge: re170203 Plàstic; rendiment 0.004 kg

**mt16lra060b** m² Panell semirígid de llana mineral
Dades tècniques: Cost energètic 49.135 MJ; Emissió de CO2 1.330 kg; Codi LER 17 06 04; Massa de l'element 0.81 kg; Volum 0.00135 m3
Residus:
- embalatge: re170203 Plàstic; rendiment 0.024 kg

**mt12ptk010dc** U Cargol autoperforant TB "KNAUF" 3,5x25
Dades tècniques: Cost energètic 0.015 MJ; Emissió de CO2 0.002 kg; Codi LER 17 04 05; Massa de l'element 0.0015 kg
Residus:
- embalatge: re150101 Envasos de paper i cartró. (component de residu); rendiment 0.001 kg; Codi LER 15 01 01; Massa de l'element 1 kg; Volum 0.001333 m3

**mt12ppk010eb** m² Placa de guix laminat DF / UNE-EN 520 - 1200 / longitud / 15 / amb les vores longitudinals afinades
Dades tècniques: Cost energètic 44.668 MJ; Emissió de CO2 2.179 kg; Codi LER 17 08 02; Massa de l'element 12 kg; Volum 0.012 m3
Residus:
- embalatge: re170203 Plàstic; rendiment 0.004 kg

**mt12ptk010cf** U Cargol autoperforant TN "KNAUF" 3,5x45
Dades tècniques: Cost energètic 0.023 MJ; Emissió de CO2 0.002 kg; Codi LER 17 04 05; Massa de l'element 0.0023 kg; Volum 0.000001 m3
Residus:
- embalatge: re150101 Envasos de paper i cartró; rendiment 0.001 kg

**mt12ptk010cg** U Cargol autoperforant TN "KNAUF" 3,9x55
Dades tècniques: Cost energètic 0.027 MJ; Emissió de CO2 0.002 kg; Codi LER 17 04 05; Massa de l'element 0.0027 kg; Volum 0.000001 m3
Residus:
- embalatge: re150101 Envasos de paper i cartró; rendiment 0.001 kg

**mt12ptk010ch** U Cargol autoperforant TN "KNAUF" 4,2x70
Dades tècniques: Cost energètic 0.033 MJ; Emissió de CO2 0.003 kg; Codi LER 17 04 05; Massa de l'element 0.0033 kg; Volum 0.000002 m3
Residus:
- embalatge: re150101 Envasos de paper i cartró; rendiment 0.001 kg

**mt12pik010f** kg Pasta de segellament Jointfiller F-1 GLS "KNAUF"
Dades tècniques: Cost energètic 12.798 MJ; Emissió de CO2 0.436 kg; Codi LER 17 08 02; Massa de l'element 1 kg; Volum 0.001 m3
Residus:
- embalatge: re170203 Plàstic; rendiment 0.02 kg

**mt12pik010e** kg Pasta de segellament Jointfiller 24H "KNAUF"
Dades tècniques: Cost energètic 12.798 MJ; Emissió de CO2 0.436 kg; Codi LER 17 08 02; Massa de l'element 1 kg; Volum 0.001 m3
Residus:
- embalatge: re170203 Plàstic; rendiment 0.02 kg

**mt12pck010a** m Cinta microperforada de paper "KNAUF" de 50 mm d'amplada, segons UNE-EN 13963
Dades tècniques: Cost energètic 0.004 MJ; Emissió de CO2 0.006 kg; Codi LER 20 01 01; Massa de l'element 0.0067 kg; Volum 0.000009 m3

**mt12pck010d** m Cinta de paper amb reforç metàl·lic "KNAUF" de 52 mm d'amplada, segons UNE-EN 14353
Dades tècniques: Cost energètic 4.511 MJ; Emissió de CO2 0.348 kg; Codi LER 20 01 01; Massa de l'element 0.06 kg; Volum 0.00008 m3
