# Cavalló d'acer prelacat

- Propietat de l'arxiu: CYPE Ingenieros S.A.
- Format: FIEBDC-3/2016
- Programa: Generador de preus de la construcció. CYPE Ingenieros, S.A.
- Data: 05/07/2024
- Divisa: EUR
- Costos indirectes: 3 %
- IVA: 21 %

## H Acabaments i ajudes

### HR Acabats de façana

#### HRR D'acer prelacat

**HRR010** m Cavalló d'acer prelacat.
Cavalló metàl·lic, de xapa plegada d'acer prelacat, amb un angle d'inclinació de 10°, espessor 0,6 mm, desenvolupament 700 mm i 6 plecs, amb goteró, per a cobriment de murs; col·locació amb adhesiu bituminós d'aplicació en fred, sobre tauler estructural contraxapat cargolat a llistons de fusta; i segellat dels junts entre peces i, si s'escau, de les unions amb els murs amb segellador adhesiu monocomponent.
Inclou: Preparació de la superfície de recolzament. Preparació de la base i dels mitjans de fixació. Replanteig de les peces. Tall de les peces. Col·locació i fixació de les peces metàl·liques anivellades i aplomades. Segellat de juntes i neteja.
Criteri d'amidament de projecte: Longitud mesurada a eixos, segons documentació gràfica de Projecte.
Criteri de mesura d'obra: Es mesurarà a eixos, la longitud realment executada segons especificacions de Projecte.

| Codi | Ut | Descripció | Rendiment | Preu | Import |
|---|---|---|---|---|---|
| mt20wwr010 | kg | Adhesiu bituminós d'aplicació en fred, per a xapes metàl·liques. (material) | 0.55 | 6.08 | 3.344 |
| mt07mee203gf | m | Llistó de 40x40 mm de secció, de fusta de pinastre (Pinus pinaster), tractada en autoclau, amb classe d'ús 4, segons UNE-EN 335, acabat raspallat, amb humitat inferior al 20%. (material) | 1 | 1.7 | 1.700 |
| mt07mee203ge | m | Llistó de 40x10 mm de secció, de fusta de pinastre (Pinus pinaster), tractada en autoclau, amb classe d'ús 4, segons UNE-EN 335, acabat raspallat, amb humitat inferior al 20%. (material) | 1 | 1.08 | 1.080 |
| mt07tdm060a | m² | Tauler estructural contraxapat de fusta de pi insigne (Pinus radiata), per a ús exterior, segons UNE-EN 636, de 15 mm d'espessor, amb vores cairejades, Euroclasse D-s2, d0 de reacció al foc, segons UNE-EN 13501-1, classe E1 en emissió de formaldehid, segons UNE-EN 13986. (material) | 0.55 | 14.07 | 7.739 |
| mt13blw131 | U | Cargol per a subjecció d'elements de fusta. (material) | 6 | 0.11 | 0.660 |
| mt20ame020tc | m | Cavalló metàl·lic, de xapa plegada d'acer prelacat, amb un angle d'inclinació de 10°, espessor 0,6 mm, desenvolupament 700 mm i 6 plecs, amb goteró, per a cobriment de murs. (material) | 1 | 8.33 | 8.330 |
| mt22www010d | U | Cartutx de 290 ml de segellador adhesiu monocomponent, neutre, superelàstic, a base de polímer MS, color transparent, amb resistència a la intempèrie i als raigs UV i elongació fins a ruptura 750%. (material) | 0.2 | 5.29 | 1.058 |
| mo018 | h | Oficial 1ª serraller. (mà d'obra) | 0.168 | 28.86 | 4.848 |
| mo059 | h | Ajudant serraller. (mà d'obra) | 0.084 | 25.36 | 2.130 |
| % | % | Costos directes complementaris | 2 % | 30.889 | 0.618 |
|  |  | Costos directes |  |  | 31.507 |

Residus:
- col·locació: mt20wwr010 Adhesiu bituminós d'aplicació en fred, per a xapes metàl·liques; factor de residu 0.07
- col·locació: mt07mee203gf; factor de residu 0.0139167
- col·locació: mt07mee203ge; factor de residu 0.014
- col·locació: mt07tdm060a; factor de residu 0.00849725
- col·locació: mt13blw131 Cargol per a subjecció d'elements de fusta; factor de residu 0.005
- col·locació: mt20ame020tc; factor de residu 0.006
- col·locació: mt22www010d; factor de residu 0.06

## Recursos

**mt20wwr010** kg Adhesiu bituminós d'aplicació en fred, per a xapes metàl·liques
Dades tècniques: Cost energètic 56.035 MJ; Emissió de CO2 0.662 kg; Codi LER 17 03 02; Massa de l'element 1 kg; Volum 0.001 m3
Residus:
- embalatge: re170203 Plàstic. (component de residu); rendiment 0.04 kg; Codi LER 17 02 03; Massa de l'element 1 kg; Volum 0.001667 m3

**mt07mee203gf** m Llistó de 40x40 mm de secció
Dades tècniques: Cost energètic 55.391 MJ; Emissió de CO2 -0.875 kg; Codi LER 17 02 01; Massa de l'element 0.66 kg; Volum 0.0006 m3
Residus:
- embalatge: re170203 Plàstic; rendiment 0.002 kg

**mt07mee203ge** m Llistó de 40x10 mm de secció
Dades tècniques: Cost energètic 13.993 MJ; Emissió de CO2 -0.211 kg; Codi LER 17 02 01; Massa de l'element 0.165 kg; Volum 0.00015 m3
Residus:
- embalatge: re170203 Plàstic; rendiment 0.002 kg

**mt07tdm060a** m² Tauler estructural contraxapat de fusta de pi insigne (Pinus radiata)
Dades tècniques: Cost energètic 203.465 MJ; Emissió de CO2 0.491 kg; Codi LER 17 02 01; Massa de l'element 6.9 kg; Volum 0.006273 m3
Residus:
- embalatge: re170203 Plàstic; rendiment 0.03 kg

**mt13blw131** U Cargol per a subjecció d'elements de fusta
Dades tècniques: Cost energètic 0.133 MJ; Emissió de CO2 0.008 kg; Codi LER 17 04 05; Massa de l'element 0.0134 kg; Volum 0.000006 m3
Residus:
- embalatge: re150101 Envasos de paper i cartró. (component de residu); rendiment 0.001 kg; Codi LER 15 01 01; Massa de l'element 1 kg; Volum 0.001333 m3

**mt20ame020tc** m Cavalló metàl·lic
Dades tècniques: Cost energètic 33.017 MJ; Emissió de CO2 1.711 kg; Codi LER 17 04 05; Massa de l'element 3.28 kg; Volum 0.001562 m3
Residus:
- embalatge: re170203 Plàstic; rendiment 0.008 kg

**mt22www010d** U Cartutx de 290 ml de segellador adhesiu monocomponent
Dades tècniques: Cost energètic 70.388 MJ; Emissió de CO2 3.428 kg; Codi LER 17 09 04; Massa de l'element 0.421 kg; Volum 0.000281 m3
Residus:
- embalatge: re170203 Plàstic; rendiment 0.1 kg
