# Cavalló d'acer prelacat

- Propietat de l'arxiu: CYPE Ingenieros S.A.
- Format: FIEBDC-3/2016
- Programa: Generador de preus de la construcció. CYPE Ingenieros, S.A.
- Data: 13/06/2024
- Divisa: EUR
- Costos indirectes: 3 %
- IVA: 21 %

## H Acabaments i ajudes

### HR Acabats de façana

#### HRR D'acer prelacat

**HRR010** m Cavalló d'acer prelacat.
Cavalló metàl·lic, de xapa plegada d'acer prelacat, amb un angle d'inclinació de 10°, espessor 0,6 mm, desenvolupament 600 mm i 7 plecs, amb goteró, per a cobriment de murs; fixació amb cargols autotaladrants d'acer galvanitzat; i segellat dels junts entre peces i, si s'escau, de les unions amb els murs amb segellador adhesiu monocomponent.
Inclou: Preparació de la superfície de recolzament. Preparació de la base i dels mitjans de fixació. Replanteig de les peces. Tall de les peces. Col·locació i fixació de les peces metàl·liques anivellades i aplomades. Segellat de juntes i neteja.
Criteri d'amidament de projecte: Longitud mesurada a eixos, segons documentació gràfica de Projecte.
Criteri de mesura d'obra: Es mesurarà a eixos, la longitud realment executada segons especificacions de Projecte.

| Codi | Ut | Descripció | Rendiment | Preu | Import |
|---|---|---|---|---|---|
| mt20ame020se | m | Cavalló metàl·lic, de xapa plegada d'acer prelacat, amb un angle d'inclinació de 10°, espessor 0,6 mm, desenvolupament 600 mm i 7 plecs, amb goteró, per a cobriment de murs. (material) | 1 | 6.08 | 6.080 |
| mt12www050 | U | Cargol autoforadant d'acer galvanitzat. (material) | 2 | 0.05 | 0.100 |
| mt22www010d | U | Cartutx de 290 ml de segellador adhesiu monocomponent, neutre, superelàstic, a base de polímer MS, color transparent, amb resistència a la intempèrie i als raigs UV i elongació fins a ruptura 750%. (material) | 0.2 | 5.29 | 1.058 |
| mo018 | h | Oficial 1ª serraller. (mà d'obra) | 0.168 | 28.86 | 4.848 |
| mo059 | h | Ajudant serraller. (mà d'obra) | 0.084 | 25.36 | 2.130 |
| % | % | Costos directes complementaris | 2 % | 14.216 | 0.284 |
|  |  | Costos directes |  |  | 14.500 |

Residus:
- col·locació: mt20ame020se; factor de residu 0.006
- col·locació: mt12www050 Cargol autoforadant d'acer galvanitzat; factor de residu 0.0052381
- col·locació: mt22www010d; factor de residu 0.06

## Recursos

**mt20ame020se** m Cavalló metàl·lic
Dades tècniques: Cost energètic 28.397 MJ; Emissió de CO2 1.472 kg; Codi LER 17 04 05; Massa de l'element 2.81 kg; Volum 0.001338 m3
Residus:
- embalatge: re170203 Plàstic. (component de residu); rendiment 0.008 kg; Codi LER 17 02 03; Massa de l'element 1 kg; Volum 0.001667 m3

**mt12www050** U Cargol autoforadant d'acer galvanitzat
Dades tècniques: Cost energètic 0.053 MJ; Emissió de CO2 0.006 kg; Codi LER 17 04 05; Massa de l'element 0.0021 kg
Residus:
- embalatge: re150101 Envasos de paper i cartró. (component de residu); rendiment 0.001 kg; Codi LER 15 01 01; Massa de l'element 1 kg; Volum 0.001333 m3

**mt22www010d** U Cartutx de 290 ml de segellador adhesiu monocomponent
Dades tècniques: Cost energètic 70.388 MJ; Emissió de CO2 3.428 kg; Codi LER 17 09 04; Massa de l'element 0.421 kg; Volum 0.000281 m3
Residus:
- embalatge: re170203 Plàstic; rendiment 0.1 kg
