# Acumulador d'aigua a gas, convencional

- Propietat de l'arxiu: CYPE Ingenieros S.A.
- Format: FIEBDC-3/2016
- Programa: Generador de preus de la construcció. CYPE Ingenieros, S.A.
- Data: 13/06/2024
- Divisa: EUR
- Costos indirectes: 3 %
- IVA: 21 %

## I Instal·lacions

### IC Calefacció, refrigeració, climatització i A.C.S.

#### ICA Aigua calenta

**ICA040** U Acumulador d'aigua a gas, convencional.
Acumulador a gas butà i propà per al servei d'A.C.S., de terra, capacitat 400 l càmera de combustió oberta i tir natural, potència 44 kW, eficiència energètica classe C, perfil de consum XXL, amb dispositiu de control d'evacuació dels productes de la combustió, sense incloure el conducte per a evacuació dels productes de la combustió. Inclús suport i ancoratges de fixació a parament vertical, claus de tall d'esfera, vàlvula de seguretat i tirantets flexibles, tant a l'entrada d'aigua com a la sortida. Totalment muntat, connexionat i provat.
Inclou: Replanteig de l'aparell. Fixació en parament mitjançant elements d'ancoratge. Col·locació de l'aparell i accessoris. Connexionat amb les xarxes de conducció d'aigua, elèctrica i de terra. Posada en marxa.
Criteri d'amidament de projecte: Nombre d'unitats previstes, segons documentació gràfica de Projecte.
Criteri de mesura d'obra: Es mesurarà el nombre d'unitats realment executades segons especificacions de Projecte.

| Codi | Ut | Descripció | Rendiment | Preu | Import |
|---|---|---|---|---|---|
| mt38agd030r | U | Acumulador a gas butà i propà per al servei d'A.C.S., de terra, capacitat 400 l, càmera de combustió oberta i tir natural, potència 44 kW, eficiència energètica classe C, perfil de consum XXL, amb dispositiu de control d'evacuació dels productes de la combustió. (material) | 1 | 3462.9 | 3462.900 |
| mt37sve010e | U | Vàlvula d'esfera de llautó niquelat per roscar de 1 1/4". (material) | 2 | 16.78 | 33.560 |
| mt37svs010c | U | Vàlvula de seguretat, de llautó, amb rosca de 1/2" de diàmetre, tarada a 6 bar de pressió. (material) | 1 | 4.42 | 4.420 |
| mt38www011 | U | Material auxiliar per a instal·lacions d'A.C.S. (material) | 1 | 1.45 | 1.450 |
| mo004 | h | Oficial 1ª calefactor. (mà d'obra) | 5.515 | 29.34 | 161.810 |
| mo103 | h | Ajudant calefactor. (mà d'obra) | 5.515 | 25.25 | 139.254 |
| % | % | Costos directes complementaris | 2 % | 3803.394 | 76.068 |
|  |  | Costos directes |  |  | 3879.462 |

## Recursos

**mt38agd030r** U Acumulador a gas butà i propà per al servei d'A.C.S
Dades tècniques: Cost energètic 7406.396 MJ; Emissió de CO2 308.065 kg
Residus:
- embalatge: re150101 Envasos de paper i cartró. (component de residu); rendiment 2.444 kg; Codi LER 15 01 01; Massa de l'element 1 kg; Volum 0.001333 m3
- embalatge: re170201 Fusta. (component de residu); rendiment 0.639 kg; Codi LER 17 02 01; Massa de l'element 1 kg; Volum 0.000909 m3

**mt37sve010e** U Vàlvula d'esfera de llautó niquelat per roscar de 1 1/4"
Dades tècniques: Cost energètic 1282.649 MJ; Emissió de CO2 86.201 kg
Residus:
- embalatge: re150101 Envasos de paper i cartró; rendiment 0.072 kg

**mt37svs010c** U Vàlvula de seguretat, de llautó, amb rosca de 1/2" de diàmetre, tarada a 6 bar de pressió
Dades tècniques: Cost energètic 511.326 MJ; Emissió de CO2 34.399 kg
Residus:
- embalatge: re150101 Envasos de paper i cartró; rendiment 0.072 kg
