# Caldera a gas, domèstica, convencional, de peu, per a calefacció

- Propietat de l'arxiu: CYPE Ingenieros S.A.
- Format: FIEBDC-3/2016
- Programa: Generador de preus de la construcció. CYPE Ingenieros, S.A.
- Data: 13/06/2024
- Divisa: EUR
- Costos indirectes: 3 %
- IVA: 21 %

## I Instal·lacions

### IC Calefacció, refrigeració, climatització i A.C.S.

#### ICG Calderes a gas

**ICG030** U Caldera a gas, domèstica, convencional, de peu, per a calefacció.
Caldera de peu a gas (P/N), per a calefacció, càmera de combustió oberta i tir natural, potència de 48 kW, dimensions 740x737x850 mm, encesa electrònica i seguretat per ionització, sense flama pilot, equipament format per: cos de caldera de ferro colat, panell de control i comandament, cremador multigas per a gas natural i propà, sensor de control de fums, sense incloure el conducte per a evacuació dels productes de la combustió. Totalment muntada, connexionada i provada.
Inclou: Replanteig. Presentació dels elements. Muntatge de la caldera i els seus accessoris. Connexionat amb les xarxes de conducció d'aigua, de gas, de salubritat i elèctrica, i amb el conducte d'evacuació dels productes de la combustió. Posada en marxa.
Criteri d'amidament de projecte: Nombre d'unitats previstes, segons documentació gràfica de Projecte.
Criteri de mesura d'obra: Es mesurarà el nombre d'unitats realment executades segons especificacions de Projecte.

| Codi | Ut | Descripció | Rendiment | Preu | Import |
|---|---|---|---|---|---|
| mt38cpj010s | U | Caldera de peu a gas (P/N), per a calefacció, càmera de combustió oberta i tir natural, potència de 48 kW, dimensions 740x737x850 mm, encesa electrònica i seguretat per ionització, sense flama pilot, equipament format per: cos de caldera de ferro colat, panell de control i comandament, cremador multigas per a gas natural i propà, sensor de control de fums. (material) | 1 | 1552 | 1552.000 |
| mt38www010 | U | Material auxiliar per instal·lacions de calefacció. (material) | 1 | 1.68 | 1.680 |
| mo004 | h | Oficial 1ª calefactor. (mà d'obra) | 7.193 | 29.34 | 211.043 |
| mo103 | h | Ajudant calefactor. (mà d'obra) | 7.193 | 25.25 | 181.623 |
| % | % | Costos directes complementaris | 2 % | 1946.346 | 38.927 |
|  |  | Costos directes |  |  | 1985.273 |

## Recursos

**mt38cpj010s** U Caldera de peu a gas (P/N)
Dades tècniques: Cost energètic 4796.831 MJ; Emissió de CO2 401.993 kg
Residus:
- embalatge: re150101 Envasos de paper i cartró. (component de residu); rendiment 2.222 kg; Codi LER 15 01 01; Massa de l'element 1 kg; Volum 0.001333 m3
- embalatge: re170201 Fusta. (component de residu); rendiment 0.612 kg; Codi LER 17 02 01; Massa de l'element 1 kg; Volum 0.000909 m3
