# Generador d'aire calent amb intercanviador de calor a gas, de terra

- Propietat de l'arxiu: CYPE Ingenieros S.A.
- Format: FIEBDC-3/2016
- Programa: Generador de preus de la construcció. CYPE Ingenieros, S.A.
- Data: 13/06/2024
- Divisa: EUR
- Costos indirectes: 3 %
- IVA: 21 %

## I Instal·lacions

### IC Calefacció, refrigeració, climatització i A.C.S.

#### ICK Unitats centralitzades de climatització a gas

**ICK030** U Generador d'aire calent amb intercanviador de calor a gas, de terra.
Generador d'aire calent amb bescanviador de calor a gas, per a instal·lació en terra, interior, potència calorífica nominal 36,1 kW, rendiment nominal 90,2%, potència calorífica nominal útil 32,5 kW, cabal d'aire nominal 2450 m³/h, dimensions 968x500x1395 mm, alimentació elèctrica monofàsica a 230 V, pes 142 kg, amb càmera de combustió d'acer amb mira de control de flama, cremador a gas, bescanviador de calor de feix de tubs, ventilador centrífug, equipament electrònic de comandament, control i seguretat, envolupant de xapa d'acer pintada, amb aïllament tèrmic, porta d'inspecció, panells d'accés desmuntables i filtre d'aire, sense incloure el conducte per a evacuació dels productes de la combustió. Totalment muntat, connexionat i posat en marxa per l'empresa instal·ladora per a la comprovació del seu correcte funcionament.
Inclou: Replanteig del generador. Col·locació i fixació del generador i els seus accessoris. Connexionat amb les xarxes de conducció d'aigua, de gas i elèctrica. Posada en marxa.
Criteri d'amidament de projecte: Nombre d'unitats previstes, segons documentació gràfica de Projecte.
Criteri de mesura d'obra: Es mesurarà el nombre d'unitats realment executades segons especificacions de Projecte.

| Codi | Ut | Descripció | Rendiment | Preu | Import |
|---|---|---|---|---|---|
| mt42tnc060d | U | Generador d'aire calent amb bescanviador de calor a gas, per a instal·lació en terra, interior, potència calorífica nominal 36,1 kW, rendiment nominal 90,2%, potència calorífica nominal útil 32,5 kW, cabal d'aire nominal 2450 m³/h, dimensions 968x500x1395 mm, alimentació elèctrica monofàsica a 230 V, pes 142 kg, amb càmera de combustió d'acer amb mira de control de flama, cremador a gas, bescanviador de calor de feix de tubs, ventilador centrífug, equipament electrònic de comandament, control i seguretat, envolupant de xapa d'acer pintada, amb aïllament tèrmic, porta d'inspecció, panells d'accés desmuntables i filtre d'aire. (material) | 1 | 5245 | 5245.000 |
| mo005 | h | Oficial 1ª instal·lador de climatització. (mà d'obra) | 1.169 | 29.34 | 34.298 |
| mo104 | h | Ajudant instal·lador de climatització. (mà d'obra) | 1.169 | 25.25 | 29.517 |
| % | % | Costos directes complementaris | 2 % | 5308.815 | 106.176 |
|  |  | Costos directes |  |  | 5414.991 |
