# Unitat interior d'aire condicionat amb distribució per conductes tubulars

- Propietat de l'arxiu: CYPE Ingenieros S.A.
- Format: FIEBDC-3/2016
- Programa: Generador de preus de la construcció. CYPE Ingenieros, S.A.
- Data: 02/06/2023
- Divisa: EUR
- Costos indirectes: 3 %
- IVA: 21 %

## I Instal·lacions

### IC Calefacció, refrigeració, climatització i A.C.S.

#### ICN Unitats autònomes de climatització

**ICN105** U Unitat interior d'aire condicionat amb distribució per conductes tubulars.
Unitat interior d'aire condicionat, sistema aire-aire multi-split, per a gas R-410A, bomba de calor, alimentació monofàsica (230V/50Hz), potència frigorífica nominal 6 kW (temperatura de bulb sec 27°C, temperatura de bulb humit 19°C), potència calorífica nominal 6,8 kW (temperatura de bulb sec 20°C), de 230x740x455 mm, nivell sonor (velocitat baixa) 35 dBA, cabal d'aire (velocitat ultra alta) 900 m³/h, pressió d'aire (estàndard) 40 Pa i control sense fil, amb embocadures tubulars,. Inclús elements per a suspensió del sostre.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42mhi120hqa | U | Unitat interior d'aire condicionat, sistema aire-aire multi-split, per a gas R-410A, bomba de calor, alimentació monofàsica (230V/50Hz), potència frigorífica nominal 6 kW (temperatura de bulb sec 27°C, temperatura de bulb humit 19°C), potència calorífica nominal 6,8 kW (temperatura de bulb sec 20°C), de 230x740x455 mm, nivell sonor (velocitat baixa) 35 dBA, cabal d'aire (velocitat ultra alta) 900 m³/h, pressió d'aire (estàndard) 40 Pa i control sense fil. (material) | 1 | 833.63 | 833.630 |
| mt42mhi523a | U | Embocadures tubulars, per a unitat interior d'aire condicionat. (material) | 1 | 245 | 245.000 |
| mt42www090 | U | Kit de suports per a suspensió del sostre, format per quatre varetes roscades d'acer galvanitzat, amb els seus tacs, rosques i volanderes corresponents. (material) | 1 | 22 | 22.000 |
| mo005 | h | Oficial 1ª instal·lador de climatització. (mà d'obra) | 1.199 | 28.39 | 34.040 |
| mo104 | h | Ajudant instal·lador de climatització. (mà d'obra) | 1.199 | 24.43 | 29.292 |
| % | % | Costos directes complementaris | 2 % | 1163.962 | 23.279 |
|  |  | Costos directes |  |  | 1187.241 |

## Recursos

**mt42mhi120hqa** U Unitat interior d'aire condicionat
Dades tècniques: Cost energètic 1156.531 MJ; Emissió de CO2 79.131 kg
Residus:
- embalatge: re150101 Envasos de paper i cartró. (component de residu); rendiment 0.18 kg; Codi LER 15 01 01; Massa de l'element 1 kg; Volum 0.001333 m3
- embalatge: re170203 Plàstic. (component de residu); rendiment 0.09 kg; Codi LER 17 02 03; Massa de l'element 1 kg; Volum 0.001667 m3
