# Contenidor prefabricat per a caldera i emmagatzematge d'estelles de fusta

- Propietat de l'arxiu: CYPE Ingenieros S.A.
- Format: FIEBDC-3/2016
- Programa: Generador de preus de la construcció. CYPE Ingenieros, S.A.
- Data: 13/06/2024
- Divisa: EUR
- Costos indirectes: 3 %
- IVA: 21 %

## I Instal·lacions

### IC Calefacció, refrigeració, climatització i A.C.S.

#### ICQ Calderes de biomassa

**ICQ070** U Contenidor prefabricat per a caldera i emmagatzematge d'estelles de fusta.
Contenidor per a caldera de biomassa amb sitja per a estelles de fusta de 20 m³ de capacitat, dimensions exteriors 6000x2980x2710 mm, amb instal·lació per a la impulsió i el retorn de l'aigua de calefacció, cablejat elèctric, xemeneia d'acer, accessoris de seguretat, ventiladors i portes tallafocs (caldera i sistema d'alimentació no inclosos en aquest preu), sobre fonamentació (no inclosa en aquest preu). Totalment muntat.
Inclou: Replanteig. Col·locació del contenidor.
Criteri d'amidament de projecte: Nombre d'unitats previstes, segons documentació gràfica de Projecte.
Criteri de mesura d'obra: Es mesurarà el nombre d'unitats realment executades segons especificacions de Projecte.

| Codi | Ut | Descripció | Rendiment | Preu | Import |
|---|---|---|---|---|---|
| mt38gil600b | U | Contenidor per a caldera de biomassa amb sitja per a estelles de fusta de 20 m³ de capacitat, dimensions exteriors 6000x2980x2710 mm, amb instal·lació per a la impulsió i el retorn de l'aigua de calefacció, cablejat elèctric, xemeneia d'acer, accessoris de seguretat, ventiladors i portes tallafocs (caldera i sistema d'alimentació no inclosos en aquest preu). (material) | 1 | 29033 | 29033.000 |
| mo003 | h | Oficial 1ª electricista. (mà d'obra) | 4.795 | 29.34 | 140.685 |
| mo102 | h | Ajudant electricista. (mà d'obra) | 4.795 | 25.25 | 121.074 |
| % | % | Costos directes complementaris | 2 % | 29294.759 | 585.895 |
|  |  | Costos directes |  |  | 29880.654 |
