# Interacumulador per a calefacció

- Propietat de l'arxiu: CYPE Ingenieros S.A.
- Format: FIEBDC-3/2016
- Programa: Generador de preus de la construcció. CYPE Ingenieros, S.A.
- Data: 13/06/2024
- Divisa: EUR
- Costos indirectes: 3 %
- IVA: 21 %

## I Instal·lacions

### IC Calefacció, refrigeració, climatització i A.C.S.

#### ICS Sistemes de conducció d'aigua

**ICS054** U Interacumulador per a calefacció.
Interacumulador d'acer negre, amb bescanviador d'un serpentí, de terra, 1000 l, altura 2250 mm, diàmetre 950 mm, aïllament de 50 mm d'espessor amb poliuretà d'alta densitat, lliure de CFC, termòmetres, amb folre embuatat desmuntable per ús interior. Inclús vàlvules de tall, elements de muntatge i accessoris necessaris per al seu correcte funcionament.
Inclou: Replanteig. Col·locació. Connexionat. Comprovació del seu correcte funcionament.
Criteri d'amidament de projecte: Nombre d'unitats previstes, segons documentació gràfica de Projecte.
Criteri de mesura d'obra: Es mesurarà el nombre d'unitats realment executades segons especificacions de Projecte.

| Codi | Ut | Descripció | Rendiment | Preu | Import |
|---|---|---|---|---|---|
| mt38csg410h | U | Interacumulador d'acer negre, amb bescanviador d'un serpentí, de terra, 1000 l, altura 2250 mm, diàmetre 950 mm, aïllament de 50 mm d'espessor amb poliuretà d'alta densitat, lliure de CFC, termòmetres, amb folre embuatat desmuntable per ús interior. (material) | 1 | 2277.6 | 2277.600 |
| mt37sve010g | U | Vàlvula d'esfera de llautó niquelat per roscar de 2". (material) | 4 | 39.38 | 157.520 |
| mt38www010 | U | Material auxiliar per instal·lacions de calefacció. (material) | 1 | 1.68 | 1.680 |
| mo004 | h | Oficial 1ª calefactor. (mà d'obra) | 2.158 | 29.34 | 63.316 |
| mo103 | h | Ajudant calefactor. (mà d'obra) | 2.158 | 25.25 | 54.490 |
| % | % | Costos directes complementaris | 2 % | 2554.606 | 51.092 |
|  |  | Costos directes |  |  | 2605.698 |

## Recursos

**mt38csg410h** U Interacumulador d'acer negre
Dades tècniques: Cost energètic 4482.741 MJ; Emissió de CO2 185.362 kg
Residus:
- embalatge: re150101 Envasos de paper i cartró. (component de residu); rendiment 2.306 kg; Codi LER 15 01 01; Massa de l'element 1 kg; Volum 0.001333 m3
- embalatge: re170201 Fusta. (component de residu); rendiment 0.622 kg; Codi LER 17 02 01; Massa de l'element 1 kg; Volum 0.000909 m3

**mt37sve010g** U Vàlvula d'esfera de llautó niquelat per roscar de 2"
Dades tècniques: Cost energètic 1932.739 MJ; Emissió de CO2 129.861 kg
Residus:
- embalatge: re150101 Envasos de paper i cartró; rendiment 0.072 kg
