# Comptador d'aigua

- Propietat de l'arxiu: CYPE Ingenieros S.A.
- Format: FIEBDC-3/2016
- Programa: Generador de preus de la construcció. CYPE Ingenieros, S.A.
- Data: 13/06/2024
- Divisa: EUR
- Costos indirectes: 3 %
- IVA: 21 %

## I Instal·lacions

### IC Calefacció, refrigeració, climatització i A.C.S.

#### ICS Sistemes de conducció d'aigua

**ICS090** U Comptador d'aigua.
Comptador per a A.C.S. de raig únic, per roscar, de 15 mm de diàmetre nominal i temperatura màxima del líquid conduït 90°C.
Inclou: Replanteig. Col·locació. Connexionat. Comprovació del seu correcte funcionament.
Criteri d'amidament de projecte: Nombre d'unitats previstes, segons documentació gràfica de Projecte.
Criteri de mesura d'obra: Es mesurarà el nombre d'unitats realment executades segons especificacions de Projecte.

| Codi | Ut | Descripció | Rendiment | Preu | Import |
|---|---|---|---|---|---|
| mt37cic040b | U | Comptador per a A.C.S. de raig únic, per roscar, de 15 mm de diàmetre nominal i temperatura màxima del líquid conduït 90°C. (material) | 1 | 49.05 | 49.050 |
| mt38www012 | U | Material auxiliar per a instal·lacions de calefacció i A.C.S. (material) | 1 | 2.1 | 2.100 |
| mo004 | h | Oficial 1ª calefactor. (mà d'obra) | 0.48 | 29.34 | 14.083 |
| % | % | Costos directes complementaris | 2 % | 65.233 | 1.305 |
|  |  | Costos directes |  |  | 66.538 |
