# Barrera infraroja per a exterior

- Propietat de l'arxiu: CYPE Ingenieros S.A.
- Format: FIEBDC-3/2016
- Programa: Generador de preus de la construcció. CYPE Ingenieros, S.A.
- Data: 13/06/2024
- Divisa: EUR
- Costos indirectes: 3 %
- IVA: 21 %

## I Instal·lacions

### ID Seguretat

#### IDB Barreres

**IDB020** U Barrera infraroja per a exterior.
Barrera d'infraroigs para interior o exterior, formada per emissor i receptor, amb abast màxim de 20 m en interior i 10 m en exterior, 4 feixos, pals de 1 m d'altura, amb carcasses de policarbonat, tres modes de funcionament (punt a punt, feixos adjacents i feixos creuats), protecció antiobertura i antisostracció, alineament òptic senzill, memòria d'alarma i alimentació a 12 Vcc.
Inclou: Replanteig. Fixació a la superfície suport. Muntatge, connexionat i comprovació del seu correcte funcionament.
Criteri d'amidament de projecte: Nombre d'unitats previstes, segons documentació gràfica de Projecte.
Criteri de mesura d'obra: Es mesurarà el nombre d'unitats realment executades segons especificacions de Projecte.

| Codi | Ut | Descripció | Rendiment | Preu | Import |
|---|---|---|---|---|---|
| mt41ing010f | U | Barrera d'infraroigs para interior o exterior, formada per emissor i receptor, amb abast màxim de 20 m en interior i 10 m en exterior, 4 feixos, pals de 1 m d'altura, amb carcasses de policarbonat, tres modes de funcionament (punt a punt, feixos adjacents i feixos creuats), protecció antiobertura i antisostracció, alineament òptic senzill, memòria d'alarma i alimentació a 12 Vcc. (material) | 1 | 240.32 | 240.320 |
| mo006 | h | Oficial 1ª instal·lador de xarxes i equips de detecció i seguretat. (mà d'obra) | 0.3 | 29.34 | 8.802 |
| mo105 | h | Ajudant instal·lador de xarxes i equips de detecció i seguretat. (mà d'obra) | 0.3 | 25.25 | 7.575 |
| % | % | Costos directes complementaris | 2 % | 256.697 | 5.134 |
|  |  | Costos directes |  |  | 261.831 |
