# Detector d'inundació, autònom

- Propietat de l'arxiu: CYPE Ingenieros S.A.
- Format: FIEBDC-3/2016
- Programa: Generador de preus de la construcció. CYPE Ingenieros, S.A.
- Data: 13/06/2024
- Divisa: EUR
- Costos indirectes: 3 %
- IVA: 21 %

## I Instal·lacions

### ID Seguretat

#### IDI Detectors d'inundació

**IDI100** U Detector d'inundació, autònom.
Detector d'inundació, autònom, per a alimentació a 12 o 24 Vcc, de 130x70x50 mm, amb carcassa de ABS, leds que indiquen l'estat de funcionament, senyal òptic intermitent en cas d'alarma, relé amb contactes lliures de tensió, amb possibilitat de connectar fins a 3 sondes de detecció de fuites d'aigua. Inclús elements de fixació.
Criteri de valoració econòmica: El preu no inclou la sonda de detecció de fuites d'aigua.
Inclou: Col·locació i fixació. Muntatge, connexionat i comprovació del seu correcte funcionament.
Criteri d'amidament de projecte: Nombre d'unitats previstes, segons documentació gràfica de Projecte.
Criteri de mesura d'obra: Es mesurarà el nombre d'unitats realment executades segons especificacions de Projecte.

| Codi | Ut | Descripció | Rendiment | Preu | Import |
|---|---|---|---|---|---|
| mt41die152a | U | Detector d'inundació, autònom, per a alimentació a 12 o 24 Vcc, de 130x70x50 mm, amb carcassa de ABS, leds que indiquen l'estat de funcionament, senyal òptic intermitent en cas d'alarma, relé amb contactes lliures de tensió, amb possibilitat de connectar fins a 3 sondes de detecció de fuites d'aigua, amb elements de fixació. (material) | 1 | 36 | 36.000 |
| mo006 | h | Oficial 1ª instal·lador de xarxes i equips de detecció i seguretat. (mà d'obra) | 0.24 | 29.34 | 7.042 |
| mo105 | h | Ajudant instal·lador de xarxes i equips de detecció i seguretat. (mà d'obra) | 0.24 | 25.25 | 6.060 |
| % | % | Costos directes complementaris | 2 % | 49.102 | 0.982 |
|  |  | Costos directes |  |  | 50.084 |
