# Detector d'inundació, autònom

- Propietat de l'arxiu: CYPE Ingenieros S.A.
- Format: FIEBDC-3/2016
- Programa: Generador de preus de la construcció. CYPE Ingenieros, S.A.
- Data: 05/07/2024
- Divisa: EUR
- Costos indirectes: 3 %
- IVA: 21 %

## I Instal·lacions

### ID Seguretat

#### IDI Detectors d'inundació

**IDI100** U Detector d'inundació, autònom.
Detector d'inundació, autònom, per a alimentació a 230 V, de 130x70x50 mm, amb carcassa de ABS, leds que indiquen l'estat de funcionament, senyal òptic intermitent en cas d'alarma, relé amb contactes lliures de tensió, amb possibilitat de connectar fins a 3 sondes de detecció de fuites d'aigua. Inclús elements de fixació.
Criteri de valoració econòmica: El preu no inclou la sonda de detecció de fuites d'aigua.
Inclou: Col·locació i fixació. Muntatge, connexionat i comprovació del seu correcte funcionament.
Criteri d'amidament de projecte: Nombre d'unitats previstes, segons documentació gràfica de Projecte.
Criteri de mesura d'obra: Es mesurarà el nombre d'unitats realment executades segons especificacions de Projecte.

| Codi | Ut | Descripció | Rendiment | Preu | Import |
|---|---|---|---|---|---|
| mt41die150a | U | Detector d'inundació, autònom, per a alimentació a 230 V, de 130x70x50 mm, amb carcassa de ABS, leds que indiquen l'estat de funcionament, senyal òptic intermitent en cas d'alarma, relé amb contactes lliures de tensió, amb possibilitat de connectar fins a 3 sondes de detecció de fuites d'aigua, amb elements de fixació. (material) | 1 | 44.5 | 44.500 |
| mo006 | h | Oficial 1ª instal·lador de xarxes i equips de detecció i seguretat. (mà d'obra) | 0.24 | 29.34 | 7.042 |
| mo105 | h | Ajudant instal·lador de xarxes i equips de detecció i seguretat. (mà d'obra) | 0.24 | 25.25 | 6.060 |
| % | % | Costos directes complementaris | 2 % | 57.602 | 1.152 |
|  |  | Costos directes |  |  | 58.754 |
