# Mòdul fotovoltaic per a integració en edifici

- Propietat de l'arxiu: CYPE Ingenieros S.A.
- Format: FIEBDC-3/2016
- Programa: Generador de preus de la construcció. CYPE Ingenieros, S.A.
- Data: 02/06/2023
- Divisa: EUR
- Costos indirectes: 3 %
- IVA: 21 %

## I Instal·lacions

### IE Elèctriques

#### IEF Solar fotovoltaica

**IEF010** m² Mòdul fotovoltaic per a integració en edifici.
Mòdul solar fotovoltaic de cèl·lules de silici policristal·lí, per a integració arquitectònica en façana d'edifici, potència màxima (Wp) 110 W, tensió a màxima potència (Vmp) 21 V, intensitat a màxima potència (Imp) 5,24 A, intensitat de curtcircuit (Isc) 5,72 A, tensió en circuit obert (Voc) 25,2 V, eficiència 14%, 42 cèl·lules, vidre exterior trempat de 5 mm d'espessor, capa adhesiva doble de PVB, vidre posterior trempat de 5 mm d'espessor, temperatura de treball -40°C fins 80°C, coeficient de transferència de calor 4,5 W/m²K, reducció de soroll 15 dB, transmitància tèrmica 25%, transparència 32%, dimensions 1600x1300x10 mm, altura màxima d'instal·lació 80 m, resistència a la càrrega del vent 287 kg/m², pes 52 kg, vidre transparent, amb caixa de connexions, muntatge implícit (ancoratge ocult). Inclús accessoris de muntatge i material de connexionat elèctric.
Inclou: Col·locació i fixació. Connexionat i comprovació del seu correcte funcionament.
Criteri d'amidament de projecte: Superfície mesurada segons documentació gràfica de Projecte, sense duplicar cantonades ni encontres, deduint tots els buits.
Criteri de mesura d'obra: Es mesurarà la superfície realment executada segons especificacions de Projecte, sense duplicar cantonades ni encontres, deduint tots els buits.

| Codi | Ut | Descripció | Rendiment | Preu | Import |
|---|---|---|---|---|---|
| mt35azi011a | m² | Mòdul solar fotovoltaic de cèl·lules de silici policristal·lí, per a integració arquitectònica en façana d'edifici, potència màxima (Wp) 110 W, tensió a màxima potència (Vmp) 21 V, intensitat a màxima potència (Imp) 5,24 A, intensitat de curtcircuit (Isc) 5,72 A, tensió en circuit obert (Voc) 25,2 V, eficiència 14%, 42 cèl·lules, vidre exterior trempat de 5 mm d'espessor, capa adhesiva doble de PVB, vidre posterior trempat de 5 mm d'espessor, temperatura de treball -40°C fins 80°C, coeficient de transferència de calor 4,5 W/m²K, reducció de soroll 15 dB, transmitància tèrmica 25%, transparència 32%, dimensions 1600x1300x10 mm, altura màxima de instal·lació 80 m, resistència a la càrrega del vent 287 kg/m², pes 52 kg, vidre transparent, amb caixa de connexions. (material) | 1 | 364.65 | 364.650 |
| mt35azi100c | U | Repercussió per m² d'accessoris de muntatge implícit de mòdul fotovoltaic de façana. (material) | 1 | 15 | 15.000 |
| mt35azi110 | U | Repercussió per m² de material elèctric per a connexió de mòdul fotovoltaic de façana. (material) | 1 | 38 | 38.000 |
| mo009 | h | Oficial 1ª instal·lador de captadors solars. (mà d'obra) | 0.48 | 28.39 | 13.627 |
| mo108 | h | Ajudant instal·lador de captadors solars. (mà d'obra) | 0.48 | 24.43 | 11.726 |
| % | % | Costos directes complementaris | 2 % | 443.003 | 8.860 |
|  |  | Costos directes |  |  | 451.863 |

## Recursos

**mt35azi011a** m² Mòdul solar fotovoltaic de cèl·lules de silici policristal·lí
Dades tècniques: Cost energètic 845.562 MJ; Emissió de CO2 43.596 kg
Residus:
- embalatge: re150101 Envasos de paper i cartró. (component de residu); rendiment 2.657 kg; Codi LER 15 01 01; Massa de l'element 1 kg; Volum 0.001333 m3
