# Descalcificador

- Propietat de l'arxiu: CYPE Ingenieros S.A.
- Format: FIEBDC-3/2016
- Programa: Generador de preus de la construcció. CYPE Ingenieros, S.A.
- Data: 13/06/2024
- Divisa: EUR
- Costos indirectes: 3 %
- IVA: 21 %

## I Instal·lacions

### IF Fontaneria

#### IFT Sistemes de tractament d'aigua

**IFT010** U Descalcificador.
Descalcificador bibloc amb comandament per temps de cinc cicles, rosca de 3/4", pressió de treball de 1,5 a 6 bar, cabal de 2,4 m³/h, de 730x470x1360 mm, format per ampolla de polièster reforçat i dipòsit de sal. Inclús tubs entre els diferents elements i accessoris, claus de pas de comporta de llautó fos, filtre de cartutx, electrovàlvules, canonada de desguàs i aixeta per a buidatge. Totalment muntat, connexionat i provat.
Inclou: Replanteig. Col·locació i fixació del descalcificador. Col·locació i fixació de canonades i accessoris. Connexionat.
Criteri d'amidament de projecte: Nombre d'unitats previstes, segons documentació gràfica de Projecte.
Criteri de mesura d'obra: Es mesurarà el nombre d'unitats realment executades segons especificacions de Projecte.

| Codi | Ut | Descripció | Rendiment | Preu | Import |
|---|---|---|---|---|---|
| mt37svc010c | U | Vàlvula de comporta de llautó fosa, per roscar, de 3/4". (material) | 2 | 5.89 | 11.780 |
| mt37eqt010cg | U | Filtre de cartutx format per cap, bas i cartutx de tela filtrant, rosca de 3/4", cabal de 3,5 m³/h. (material) | 1 | 85.46 | 85.460 |
| mt37eqt110dd | U | Descalcificador bibloc amb comandament per temps de cinc cicles, rosca de 3/4", pressió de treball de 1,5 a 6 bar, cabal de 2,4 m³/h, de 730x470x1360 mm, format per ampolla de polièster reforçat i dipòsit de sal, inclús electrovàlvula pel bypass. (material) | 1 | 785.23 | 785.230 |
| mt36tie010aa | m | Tub de PVC, sèrie B, de 32 mm de diàmetre i 3 mm de gruix, amb extrem atrompetat, segons UNE-EN 1329-1. (material) | 0.5 | 1.35 | 0.675 |
| mt37sve010b | U | Vàlvula d'esfera de llautó niquelat per roscar de 1/2". (material) | 1 | 4.95 | 4.950 |
| mt37www010 | U | Material auxiliar per a instal·lacions de lampisteria. (material) | 1 | 1.4 | 1.400 |
| mo008 | h | Oficial 1ª lampista. (mà d'obra) | 9.591 | 29.34 | 281.400 |
| mo107 | h | Ajudant lampista. (mà d'obra) | 9.591 | 25.25 | 242.173 |
| % | % | Costos directes complementaris | 4 % | 1413.068 | 56.523 |
|  |  | Costos directes |  |  | 1469.591 |

Residus:
- col·locació: mt36tie010aa Tub de PVC, sèrie B, de 32 mm de diàmetre i 3 mm de gruix, amb extrem atrompetat, segons UNE-EN 1329-1; factor de residu 0.08

## Recursos

**mt37svc010c** U Vàlvula de comporta de llautó fosa, per roscar, de 3/4"
Dades tècniques: Cost energètic 491.999 MJ; Emissió de CO2 33.101 kg
Residus:
- embalatge: re150101 Envasos de paper i cartró. (component de residu); rendiment 0.072 kg; Codi LER 15 01 01; Massa de l'element 1 kg; Volum 0.001333 m3

**mt36tie010aa** m Tub de PVC, sèrie B, de 32 mm de diàmetre i 3 mm de gruix, amb extrem atrompetat, segons UNE-EN 1329-1
Dades tècniques: Cost energètic 36.367 MJ; Emissió de CO2 0.532 kg; Codi LER 17 02 03; Massa de l'element 0.41 kg; Volum 0.000683 m3
Residus:
- embalatge: re150101 Envasos de paper i cartró; rendiment 0.018 kg
- embalatge: re170201 Fusta. (component de residu); rendiment 0.052 kg; Codi LER 17 02 01; Massa de l'element 1 kg; Volum 0.000909 m3
- embalatge: re170203 Plàstic. (component de residu); rendiment 0.003 kg; Codi LER 17 02 03; Massa de l'element 1 kg; Volum 0.001667 m3

**mt37sve010b** U Vàlvula d'esfera de llautó niquelat per roscar de 1/2"
Dades tècniques: Cost energètic 509.569 MJ; Emissió de CO2 34.281 kg
Residus:
- embalatge: re150101 Envasos de paper i cartró; rendiment 0.072 kg
