# Col·lector

- Propietat de l'arxiu: CYPE Ingenieros S.A.
- Format: FIEBDC-3/2016
- Programa: Generador de preus de la construcció. CYPE Ingenieros, S.A.
- Data: 05/07/2024
- Divisa: EUR
- Costos indirectes: 3 %
- IVA: 21 %

## I Instal·lacions

### IG Gasos combustibles

#### IGI Instal·lació interior

**IGI025** U Col·lector.
Col·lector de coure, amb entrada de 3/4" de diàmetre i cinc derivacions de 3/4" de diàmetre, per a unió roscada, manòmetre d'acer inoxidable i clau d'esfera de llautó amb comandament de papallona. Inclús presa de terra, elements de muntatge i demés accessoris necessaris per al seu correcte funcionament.
Inclou: Replanteig. Col·locació i fixació del col·lector. Muntatge, connexionat i comprovació del seu correcte funcionament.
Criteri d'amidament de projecte: Nombre d'unitats previstes, segons documentació gràfica de Projecte.
Criteri de mesura d'obra: Es mesurarà el nombre d'unitats realment executades segons especificacions de Projecte.

| Codi | Ut | Descripció | Rendiment | Preu | Import |
|---|---|---|---|---|---|
| mt43acc010f | U | Col·lector de coure, amb entrada de 3/4" de diàmetre i cinc derivacions de 3/4" de diàmetre, per a unió roscada. (material) | 1 | 94.87 | 94.870 |
| mt43acc020 | U | Manòmetre d'acer inoxidable per a una pressió de 0 a 600 mbar, de 100 mm de diàmetre, rosca de connexió de 1/2" i precisió del 0,5%. (material) | 1 | 94.58 | 94.580 |
| mt43acv060a | U | Clau d'esfera de llautó amb comandament de papallona, amb rosca cilíndrica GAS femella-mascle de 1/2" de diàmetre, PN=5 bar, segons UNE 60718. (material) | 1 | 12.6 | 12.600 |
| mt35ttc010a | m | Conductor de coure nu, de 25 mm². (material) | 2 | 1.3 | 2.600 |
| mt35ttc030 | U | Brida de llautó. (material) | 1 | 1.4 | 1.400 |
| mt35tte010b | U | Elèctrode per a xarxa de connexió a terra couratge amb 300 µm, fabricat en acer, de 15 mm de diàmetre i 2 m de longitud. (material) | 1 | 18 | 18.000 |
| mo010 | h | Oficial 1ª instal·lador de gas. (mà d'obra) | 0.504 | 29.34 | 14.787 |
| mo109 | h | Ajudant instal·lador de gas. (mà d'obra) | 0.504 | 25.25 | 12.726 |
| % | % | Costos directes complementaris | 2 % | 251.563 | 5.031 |
|  |  | Costos directes |  |  | 256.594 |

Residus:
- col·locació: mt35ttc010a Conductor de coure nu, de 25 mm²; factor de residu 0.016009

## Recursos

**mt43acc010f** U Col·lector de coure, amb entrada de 3/4" de diàmetre i cinc derivacions de 3/4" de diàmetre, per a unió roscada
Dades tècniques: Cost energètic 40.953 MJ; Emissió de CO2 0.849 kg
Residus:
- embalatge: re150101 Envasos de paper i cartró. (component de residu); rendiment 0.072 kg; Codi LER 15 01 01; Massa de l'element 1 kg; Volum 0.001333 m3

**mt43acc020** U Manòmetre d'acer inoxidable per a una pressió de 0 a 600 mbar
Dades tècniques: Cost energètic 11.944 MJ; Emissió de CO2 1.811 kg
Residus:
- embalatge: re150101 Envasos de paper i cartró; rendiment 0.072 kg

**mt43acv060a** U Clau d'esfera de llautó amb comandament de papallona
Dades tècniques: Cost energètic 49.235 MJ; Emissió de CO2 3.365 kg
Residus:
- embalatge: re150101 Envasos de paper i cartró; rendiment 0.072 kg

**mt35ttc010a** m Conductor de coure nu, de 25 mm²
Dades tècniques: Cost energètic 8.237 MJ; Emissió de CO2 0.214 kg; Codi LER 17 04 11; Massa de l'element 0.2225 kg; Volum 0.000148 m3
Residus:
- embalatge: re150101 Envasos de paper i cartró; rendiment 0.066 kg

**mt35tte010b** U Elèctrode per a xarxa de connexió a terra couratge amb 300 µm, fabricat en acer, de 15 mm de diàmetre i 2 m de longitud
Dades tècniques: Cost energètic 66.127 MJ; Emissió de CO2 6.231 kg
Residus:
- embalatge: re150101 Envasos de paper i cartró; rendiment 0.09 kg
- embalatge: re170203 Plàstic. (component de residu); rendiment 0.045 kg; Codi LER 17 02 03; Massa de l'element 1 kg; Volum 0.001667 m3
