# Filtre retenidor de residus de gas

- Propietat de l'arxiu: CYPE Ingenieros S.A.
- Format: FIEBDC-3/2016
- Programa: Generador de preus de la construcció. CYPE Ingenieros, S.A.
- Data: 05/07/2024
- Divisa: EUR
- Costos indirectes: 3 %
- IVA: 21 %

## I Instal·lacions

### IG Gasos combustibles

#### IGW Elements

**IGW025** U Filtre retenidor de residus de gas.
Filtre retenidor de residus d'alumini, amb tamís d'acer inoxidable amb perforacions de 50 µm de diàmetre, amb brides de 2", PN=6 bar.
Inclou: Muntatge, connexionat i comprovació del seu correcte funcionament.
Criteri d'amidament de projecte: Nombre d'unitats previstes, segons documentació gràfica de Projecte.
Criteri de mesura d'obra: Es mesurarà el nombre d'unitats realment executades segons especificacions de Projecte.

| Codi | Ut | Descripció | Rendiment | Preu | Import |
|---|---|---|---|---|---|
| mt43acf060b | U | Filtre retenidor de residus d'alumini, amb tamís d'acer inoxidable amb perforacions de 50 µm de diàmetre, amb brides de 2", PN=6 bar. (material) | 1 | 208.16 | 208.160 |
| mo010 | h | Oficial 1ª instal·lador de gas. (mà d'obra) | 0.24 | 29.34 | 7.042 |
| mo109 | h | Ajudant instal·lador de gas. (mà d'obra) | 0.24 | 25.25 | 6.060 |
| % | % | Costos directes complementaris | 2 % | 221.262 | 4.425 |
|  |  | Costos directes |  |  | 225.687 |

## Recursos

**mt43acf060b** U Filtre retenidor de residus d'alumini
Dades tècniques: Cost energètic 197.486 MJ; Emissió de CO2 15.617 kg
Residus:
- embalatge: re150101 Envasos de paper i cartró. (component de residu); rendiment 0.085 kg; Codi LER 15 01 01; Massa de l'element 1 kg; Volum 0.001333 m3
