# Lluminària tipus Downlight. Instal·lació suspesa

- Propietat de l'arxiu: CYPE Ingenieros S.A.
- Format: FIEBDC-3/2016
- Programa: Generador de preus de la construcció. CYPE Ingenieros, S.A.
- Data: 01/08/2023
- Divisa: EUR
- Costos indirectes: 3 %
- IVA: 21 %

## I Instal·lacions

### II Il·luminació

#### III Interior

**III120** U Lluminària tipus Downlight. Instal·lació suspesa.
Lluminària industrial suspesa tipus Downlight, de 490 mm de diàmetre i 480 mm d'altura, per a làmpada de vapor de mercuri el·lipsoïdal HME de 125 W, amb cos d'alumini extrudit, acabat lacat, de color blau, amb equip d'encesa magnètic; grau de protecció IP20; reflector d'alumini. Inclús làmpades.
Inclou: Replanteig. Muntatge, connexionat i comprovació del seu correcte funcionament.
Criteri d'amidament de projecte: Nombre d'unitats previstes, segons documentació gràfica de Projecte.
Criteri de mesura d'obra: Es mesurarà el nombre d'unitats realment executades segons especificacions de Projecte.

| Codi | Ut | Descripció | Rendiment | Preu | Import |
|---|---|---|---|---|---|
| mt34lam150da | U | Lluminària industrial suspesa tipus Downlight, de 490 mm de diàmetre i 480 mm d'altura, per a làmpada de vapor de mercuri el·lipsoïdal HME de 125 W, amb cos d'alumini extrudit, acabat lacat, de color blau, amb equip d'encesa magnètic; grau de protecció IP20; reflector d'alumini. (material) | 1 | 128.18 | 128.180 |
| mt34lvp010c | U | Làmpada de vapor de mercuri, 125 W. (material) | 1 | 9.04 | 9.040 |
| mo003 | h | Oficial 1ª electricista. (mà d'obra) | 0.24 | 28.39 | 6.814 |
| mo102 | h | Ajudant electricista. (mà d'obra) | 0.24 | 24.43 | 5.863 |
| % | % | Costos directes complementaris | 2 % | 149.897 | 2.998 |
|  |  | Costos directes |  |  | 152.895 |

## Recursos

**mt34lam150da** U Lluminària industrial suspesa tipus Downlight
Dades tècniques: Cost energètic 952.223 MJ; Emissió de CO2 65.595 kg
Residus:
- embalatge: re150101 Envasos de paper i cartró. (component de residu); rendiment 0.145 kg; Codi LER 15 01 01; Massa de l'element 1 kg; Volum 0.001333 m3
- embalatge: re170203 Plàstic. (component de residu); rendiment 0.073 kg; Codi LER 17 02 03; Massa de l'element 1 kg; Volum 0.001667 m3
