# Lluminària. Instal·lació en superfície

- Propietat de l'arxiu: CYPE Ingenieros S.A.
- Format: FIEBDC-3/2016
- Programa: Generador de preus de la construcció. CYPE Ingenieros, S.A.
- Data: 01/08/2023
- Divisa: EUR
- Costos indirectes: 3 %
- IVA: 21 %

## I Instal·lacions

### II Il·luminació

#### III Interior

**III140** U Lluminària. Instal·lació en superfície.
Lluminària rectangular d'altura reduïda amb distribució de llum asimètrica, de 1225x240x58 mm, per a 1 làmpada fluorescent TL de 36 W, amb cos de lluminària, de xapa d'acer, acabat lacat, de color blanc; reflector asimètric, d'alumini, acabat brillant; balast magnètic; protecció IP20 i aïllament classe F. Instal·lació en superfície. Inclús làmpades.
Inclou: Replanteig. Muntatge, connexionat i comprovació del seu correcte funcionament.
Criteri d'amidament de projecte: Nombre d'unitats previstes, segons documentació gràfica de Projecte.
Criteri de mesura d'obra: Es mesurarà el nombre d'unitats realment executades segons especificacions de Projecte.

| Codi | Ut | Descripció | Rendiment | Preu | Import |
|---|---|---|---|---|---|
| mt34lam110aa | U | Lluminària rectangular d'altura reduïda amb distribució de llum asimètrica, de 1225x240x58 mm, per a 1 làmpada fluorescent TL de 36 W, amb cos de lluminària, de xapa d'acer, acabat lacat, de color blanc; reflector asimètric, d'alumini, acabat brillant; balast magnètic; protecció IP20 i aïllament classe F, per instal·lar en superfície. (material) | 1 | 137.85 | 137.850 |
| mt34tuf010l | U | Tub fluorescent TL de 36 W. (material) | 1 | 8.29 | 8.290 |
| mo003 | h | Oficial 1ª electricista. (mà d'obra) | 0.18 | 28.39 | 5.110 |
| mo102 | h | Ajudant electricista. (mà d'obra) | 0.18 | 24.43 | 4.397 |
| % | % | Costos directes complementaris | 2 % | 155.647 | 3.113 |
|  |  | Costos directes |  |  | 158.760 |

## Recursos

**mt34lam110aa** U Lluminària rectangular d'altura reduïda amb distribució de llum asimètrica
Dades tècniques: Cost energètic 342.267 MJ; Emissió de CO2 24.552 kg
Residus:
- embalatge: re150101 Envasos de paper i cartró. (component de residu); rendiment 0.151 kg; Codi LER 15 01 01; Massa de l'element 1 kg; Volum 0.001333 m3
- embalatge: re170203 Plàstic. (component de residu); rendiment 0.075 kg; Codi LER 17 02 03; Massa de l'element 1 kg; Volum 0.001667 m3
