# Porticó de fusta

- Propietat de l'arxiu: CYPE Ingenieros S.A.
- Format: FIEBDC-3/2016
- Programa: Generador de preus de la construcció. CYPE Ingenieros, S.A.
- Data: 01/10/2024
- Divisa: EUR
- Costos indirectes: 3 %
- IVA: 21 %

## L Fusteria, manyeria, vidres i proteccions solars

### LS Proteccions solars

#### LSV Paravents

**LSV030** U Porticó de fusta.
Porticó de fusta de pi melis per envernissar, d'una fulla practicable, tipus mallorquina, de lamel·les fixes, de 400x1600 mm. Col·locació exterior en finestra. Inclús silicona neutra per al segellat dels junts perimetrals, ferratges de penjar i obertura, caragols d'acer inoxidable, elements d'estanquitat i accessoris.
Inclou: Col·locació i fixació del bastiment. Col·locació i fixació dels elements de penjar. Col·locació de la fulla.
Criteri d'amidament de projecte: Nombre d'unitats previstes, segons documentació gràfica de Projecte.
Criteri de mesura d'obra: Es mesurarà el nombre d'unitats realment executades segons especificacions de Projecte.

| Codi | Ut | Descripció | Rendiment | Preu | Import |
|---|---|---|---|---|---|
| mt22xcv030c | m² | Paravent mallorquina format per lamel·les fixes, de fusta de pi melis per envernissar, amb ferraments de penjar i obertura, cargolam d'acer inoxidable i elements d'estanquitat. (material) | 0.64 | 289.98 | 185.587 |
| mt15sja100 | U | Cartutx de massilla de silicona neutra. (material) | 0.14 | 3.13 | 0.438 |
| mo017 | h | Oficial 1ª fuster. (mà d'obra) | 0.192 | 28.92 | 5.553 |
| mo058 | h | Ajudant fuster. (mà d'obra) | 0.192 | 25.48 | 4.892 |
| % | % | Costos directes complementaris | 2 % | 196.470 | 3.929 |
|  |  | Costos directes |  |  | 200.399 |

Residus:
- col·locació: mt15sja100 Cartutx de massilla de silicona neutra; factor de residu 0.06

## Recursos

**mt22xcv030c** m² Paravent mallorquina format per lamel·les fixes
Dades tècniques: Cost energètic 2183.102 MJ; Emissió de CO2 -29.285 kg
Residus:
- embalatge: re170203 Plàstic. (component de residu); rendiment 0.091 kg; Codi LER 17 02 03; Massa de l'element 1 kg; Volum 0.001667 m3
- embalatge: re170604 Materials d'aïllament diferents dels especificats en els codis 17 06 01 i 17 06 03. (component de residu); rendiment 0.016 kg; Codi LER 17 06 04; Massa de l'element 1 kg; Volum 0.001667 m3

**mt15sja100** U Cartutx de massilla de silicona neutra
Dades tècniques: Cost energètic 87.088 MJ; Emissió de CO2 3.667 kg; Codi LER 17 09 04; Massa de l'element 0.45 kg; Volum 0.0003 m3
Residus:
- embalatge: re170203 Plàstic; rendiment 0.1 kg
