# Barrera de vapor

- Propietat de l'arxiu: CYPE Ingenieros S.A.
- Format: FIEBDC-3/2016
- Programa: Generador de preus de la construcció. CYPE Ingenieros, S.A.
- Data: 06/12/2022
- Divisa: EUR
- Costos indirectes: 3 %
- IVA: 21 %

## N Aïllaments e impermeabilitzacions

### NE Estanquitat

#### NEL Làmines per al control del vapor

**NEL050** m² Barrera de vapor.
Barrera de vapor amb estanquitat a l'aire, de polietilè, de 0,20 mm d'espessor i 188 g/m², de 145 m de gruix d'aire equivalent enfront de la difusió de vapor d'aigua, segons UNE-EN 1931, permeabilitat a l'aire 0,03 m³/h·m² a 50 Pa, Euroclasse E de reacció al foc segons UNE-EN 13501-1; col·locada per l'interior del tancament vertical. Inclús grapes i cinta autoadhesiva per a segellat de junts.
Inclou: Neteja i preparació de la superfície. Tall i preparació. Fixació. Tall de la cinta de segellat. Col·locació de la cinta de segellat.
Criteri d'amidament de projecte: Superfície mesurada segons documentació gràfica de Projecte.
Criteri de mesura d'obra: Es mesurarà la superfície realment executada segons especificacions de Projecte.

| Codi | Ut | Descripció | Rendiment | Preu | Import |
|---|---|---|---|---|---|
| mt15pdr200a | m² | Barrera de vapor amb estanquitat a l'aire, de polietilè, de 0,2 mm d'espessor i 188 g/m², de 145 m de gruix d'aire equivalent enfront de la difusió de vapor d'aigua, segons UNE-EN 1931, permeabilitat a l'aire 0,03 m³/h·m² a 50 Pa, Euroclasse E de reacció al foc segons UNE-EN 13501-1, rang de temperatura de treball de -40 a 80°C, subministrada en rotllos de 1,50x25 m, segons UNE-EN 13984. (material) | 1.15 | 2.03 | 2.335 |
| mt15pdr300c | U | Grapa, d'acer galvanitzat, de 8 mm d'altura; per a la fixació de làmines per al control del vapor. (material) | 5 | 0.02 | 0.100 |
| mt15pdr050c | m | Cinta autoadhesiva, de polietilè, amb adhesiu acrílic sense dissolvents, armadura de polietilè i pel·lícula de separació de paper siliconat, de 0,34 mm d'espessor i 60 mm d'amplada, rang de temperatura de treball de -40 a 80°C, per al segellat en les trobades dels panells i per a la fixació i el segellat de làmines impermeabilitzants i per al control del vapor, subministrada en rotllos de 25 m de longitud. (material) | 1.02 | 1.53 | 1.561 |
| mo054 | h | Oficial 1ª muntador d'aïllaments. (mà d'obra) | 0.046 | 28.39 | 1.306 |
| mo101 | h | Ajudant muntador d'aïllaments. (mà d'obra) | 0.023 | 24.46 | 0.563 |
| % | % | Costos directes complementaris | 2 % | 5.865 | 0.117 |
|  |  | Costos directes |  |  | 5.982 |

Residus:
- col·locació: mt15pdr200a; factor de residu 0.06
- col·locació: mt15pdr050c; factor de residu 0.044

## Recursos

**mt15pdr200a** m² Barrera de vapor amb estanquitat a l'aire
Dades tècniques: Cost energètic 28.089 MJ; Emissió de CO2 1.029 kg; Codi LER 17 06 04; Massa de l'element 0.188 kg; Volum 0.000313 m3
Residus:
- embalatge: re170203 Plàstic. (component de residu); rendiment 0.024 kg; Codi LER 17 02 03; Massa de l'element 1 kg; Volum 0.001667 m3

**mt15pdr300c** U Grapa, d'acer galvanitzat, de 8 mm d'altura; per a la fixació de làmines per al control del vapor
Dades tècniques: Cost energètic 0.713 MJ; Emissió de CO2 1.122 kg
Residus:
- embalatge: re150101 Envasos de paper i cartró. (component de residu); rendiment 1.32 kg; Codi LER 15 01 01; Massa de l'element 1 kg; Volum 0.001333 m3

**mt15pdr050c** m Cinta autoadhesiva
Dades tècniques: Cost energètic 8.037 MJ; Emissió de CO2 0.018 kg; Codi LER 17 02 03; Massa de l'element 0.019 kg; Volum 0.000032 m3
Residus:
- embalatge: re170201 Fusta. (component de residu); rendiment 0.04 kg; Codi LER 17 02 01; Massa de l'element 1 kg; Volum 0.000909 m3
