# Junt de dilatació en coberta plana transitable, no ventilada. Impermeabilització amb làmines asfàltiques

- Propietat de l'arxiu: CYPE Ingenieros S.A.
- Format: FIEBDC-3/2016
- Programa: Generador de preus de la construcció. CYPE Ingenieros, S.A.
- Data: 01/10/2024
- Divisa: EUR
- Costos indirectes: 3 %
- IVA: 21 %

## Q Cobertes

### QA Planes transitables, no ventilades

#### QAF Punts singulars

**QAF010** m Junt de dilatació en coberta plana transitable, no ventilada. Impermeabilització amb làmines asfàltiques.
Junt de dilatació en coberta plana transitable, no ventilada, amb enrajolat fix, tipus convencional. Impermeabilització: dues bandes d'adherència, de làmina de betum modificat amb elastòmer SBS, LBM(SBS)-30-FP, amb armadura de feltre de polièster no teixit de 160 g/m², de superfície no protegida, totalment adherides al suport amb bufador, a cada costat del junt, prèvia emprimació amb emulsió asfàltica aniònica amb càrregues tipus EB; banda de reforç de 50 cm d'amplada, realitzada a partir de làmina de betum modificat amb elastòmer SBS, LBM(SBS)-40-FP, amb armadura de feltre de polièster no teixit de 160 g/m², de superfície no protegida, formant una manxa sense adherir en la zona de la junta; cordó de reblert per a junta de dilatació, de massilla amb base bituminosa tipus BH-II, de 25 mm de diàmetre; i banda de terminació de 32 cm d'amplada, realitzada a partir de làmina de betum modificat amb elastòmer SBS, LBM(SBS)-40-FP, amb armadura de feltre de polièster no teixit de 160 g/m², de superfície no protegida soldada a la impermeabilització contínua de la coberta, formant una manxa sense adherir en la zona de la junta, sobre el cordó de reblert.
Inclou: Neteja i preparació de la superfície. Aplicació de l'emulsió asfàltica. Col·locació de les bandes d'adherència. Col·locació de la banda de reforç. Col·locació del cordó de reblert a l'interior del junt. Col·locació de la banda de finalització.
Criteri d'amidament de projecte: Longitud mesurada en projecció horitzontal, segons documentació gràfica de Projecte.
Criteri de mesura d'obra: Es mesurarà en projecció horitzontal, la longitud realment executada segons especificacions de Projecte.

| Codi | Ut | Descripció | Rendiment | Preu | Import |
|---|---|---|---|---|---|
| mt14iea020c | kg | Emulsió asfàltica aniònica amb càrregues tipus EB, segons UNE 104231. (material) | 0.18 | 3.3 | 0.594 |
| mt14lba010c | m² | Làmina de betum modificat amb elastòmer SBS, LBM(SBS)-30-FP, de 2,5 mm d'espessor, massa nominal 3 kg/m², amb armadura de feltre de polièster no teixit de 160 g/m², de superfície no protegida. Segons UNE-EN 13707. (material) | 0.6 | 5.54 | 3.324 |
| mt14lba010g | m² | Làmina de betum modificat amb elastòmer SBS, LBM(SBS)-40-FP, de 3,5 mm d'espessor, massa nominal 4 kg/m², amb armadura de feltre de polièster no teixit de 160 g/m², de superfície no protegida. Segons UNE-EN 13707. (material) | 0.855 | 6.93 | 5.925 |
| mt15sja010q | m | Cordó de reblert per a junta de dilatació, de massilla amb base bituminosa tipus BH-II, de 25 mm de diàmetre, segons UNE 104233. (material) | 1.05 | 3.11 | 3.266 |
| mo029 | h | Oficial 1ª aplicador de làmines impermeabilitzants. (mà d'obra) | 0.168 | 28.42 | 4.775 |
| mo067 | h | Ajudant aplicador de làmines impermeabilitzants. (mà d'obra) | 0.168 | 25.28 | 4.247 |
| % | % | Costos directes complementaris | 2 % | 22.131 | 0.443 |
|  |  | Costos directes |  |  | 22.574 |

Residus:
- col·locació: mt14iea020c Emulsió asfàltica aniònica amb càrregues tipus EB, segons UNE 104231; factor de residu 0.007
- col·locació: mt14lba010c; factor de residu 0.07
- col·locació: mt14lba010g; factor de residu 0.0649432
- col·locació: mt15sja010q; factor de residu 0.06

## Recursos

**mt14iea020c** kg Emulsió asfàltica aniònica amb càrregues tipus EB, segons UNE 104231
Dades tècniques: Cost energètic 31.940 MJ; Emissió de CO2 0.230 kg; Codi LER 17 03 02; Massa de l'element 1 kg; Volum 0.001 m3

**mt14lba010c** m² Làmina de betum modificat amb elastòmer SBS
Dades tècniques: Cost energètic 176.114 MJ; Emissió de CO2 4.981 kg; Codi LER 17 03 02; Massa de l'element 3 kg; Volum 0.003 m3
Residus:
- embalatge: re170203 Plàstic. (component de residu); rendiment 0.05 kg; Codi LER 17 02 03; Massa de l'element 1 kg; Volum 0.001667 m3

**mt14lba010g** m² Làmina de betum modificat amb elastòmer SBS
Dades tècniques: Cost energètic 233.484 MJ; Emissió de CO2 6.574 kg; Codi LER 17 03 02; Massa de l'element 4 kg; Volum 0.004 m3
Residus:
- embalatge: re170203 Plàstic; rendiment 0.053 kg

**mt15sja010q** m Cordó de reblert per a junta de dilatació
Dades tècniques: Cost energètic 0.449 MJ; Emissió de CO2 0.053 kg; Codi LER 17 03 02; Massa de l'element 0.008 kg; Volum 0.000008 m3
Residus:
- embalatge: re150101 Envasos de paper i cartró. (component de residu); rendiment 0.058 kg; Codi LER 15 01 01; Massa de l'element 1 kg; Volum 0.001333 m3
