# Suport discontinu, de biguetes pretensades, per a tauler en coberta inclinada

- Propietat de l'arxiu: CYPE Ingenieros S.A.
- Format: FIEBDC-3/2016
- Programa: Generador de preus de la construcció. CYPE Ingenieros, S.A.
- Data: 05/07/2024
- Divisa: EUR
- Costos indirectes: 3 %
- IVA: 21 %

## Q Cobertes

### QU Components de cobertes inclinades i corbes

#### QUG Formació de pendents

**QUG020** m² Suport discontinu, de biguetes pretensades, per a tauler en coberta inclinada.
Suport discontinu, de biguetes pretensades T-18, amb un intereix de 50 cm i una longitud mitjana entre 4 i 5 m, per a tauler en coberta inclinada.
Criteri de valoració econòmica: El preu no inclou l'execució de l'element de recolzament de les biguetes pretensades.
Inclou: Replanteig. Col·locació de les biguetes.
Criteri d'amidament de projecte: Superfície del polígon envolupant, mesurada segons documentació gràfica de Projecte, sense descomptar buits.
Criteri de mesura d'obra: Es mesurarà la superfície del polígon envolupant de les unitats realment executades segons especificacions de Projecte.

| Codi | Ut | Descripció | Rendiment | Preu | Import |
|---|---|---|---|---|---|
| mt07vau010b | m | Bigueta pretesada, T-18, amb una longitud mitjana entre 4 i 5 m, segons UNE-EN 15037-1. (material) | 2 | 5.6 | 11.200 |
| mo020 | h | Oficial 1ª construcció. (mà d'obra) | 0.174 | 28.42 | 4.945 |
| mo113 | h | Peó ordinari construcció. (mà d'obra) | 0.26 | 23.81 | 6.191 |
| % | % | Costos directes complementaris | 2 % | 22.336 | 0.447 |
|  |  | Costos directes |  |  | 22.783 |

Residus:
- col·locació: mt07vau010b Bigueta pretesada, T-18, amb una longitud mitjana entre 4 i 5 m, segons UNE-EN 15037-1; factor de residu 0.0252

## Recursos

**mt07vau010b** m Bigueta pretesada, T-18, amb una longitud mitjana entre 4 i 5 m, segons UNE-EN 15037-1
Dades tècniques: Cost energètic 43.461 MJ; Emissió de CO2 4.658 kg; Codi LER 17 01 01; Massa de l'element 29.3 kg; Volum 0.019533 m3
Residus:
- embalatge: re170201 Fusta. (component de residu); rendiment 0.014 kg; Codi LER 17 02 01; Massa de l'element 1 kg; Volum 0.000909 m3
- embalatge: re170203 Plàstic. (component de residu); rendiment 0.06 kg; Codi LER 17 02 03; Massa de l'element 1 kg; Volum 0.001667 m3
