# Punt singular per a coberta inclinada de teules de formigó

- Propietat de l'arxiu: CYPE Ingenieros S.A.
- Format: FIEBDC-3/2016
- Programa: Generador de preus de la construcció. CYPE Ingenieros, S.A.
- Data: 05/07/2024
- Divisa: EUR
- Costos indirectes: 3 %
- IVA: 21 %

## Q Cobertes

### QU Components de cobertes inclinades i corbes

#### QUH De teules de formigó

**QUH031** m Punt singular per a coberta inclinada de teules de formigó.
Ràfec per a coberta inclinada, amb teules de ràfec, de formigó, perfil àrab, color vermell, 42x33 cm, rebudes amb morter de ciment, industrial, M-5.
Inclou: Neteja i preparació de la superfície. Col·locació de les teules amb morter.
Criteri d'amidament de projecte: Longitud mesurada en veritable magnitud, segons documentació gràfica de Projecte.
Criteri de mesura d'obra: Es mesurarà en veritable magnitud, la longitud realment executada segons especificacions de Projecte.

| Codi | Ut | Descripció | Rendiment | Preu | Import |
|---|---|---|---|---|---|
| mt13thh015a | U | Teula de ràfec, de formigó, perfil àrab, color vermell, 42x33 cm, segons UNE-EN 490. (material) | 9.4 | 7.71 | 72.474 |
| mt08aaa010a | m³ | Aigua. (material) | 0.01 | 1.5 | 0.015 |
| mt09mif010ia | t | Morter industrial per a obra de paleta, de ciment, color gris, amb additiu hidròfug, categoria M-5 (resistència a compressió 5 N/mm²), subministrat en sacs, segons UNE-EN 998-2. (material) | 0.056 | 57.48 | 3.219 |
| mo020 | h | Oficial 1ª construcció. (mà d'obra) | 0.211 | 28.42 | 5.997 |
| mo113 | h | Peó ordinari construcció. (mà d'obra) | 0.211 | 23.81 | 5.024 |
| % | % | Costos directes complementaris | 2 % | 86.729 | 1.735 |
|  |  | Costos directes |  |  | 88.464 |

Residus:
- col·locació: mt13thh015a Teula de ràfec, de formigó, perfil àrab, color vermell, 42x33 cm, segons UNE-EN 490; factor de residu 0.0168
- col·locació: mt09mif010ia; factor de residu 0.0189

## Recursos

**mt13thh015a** U Teula de ràfec, de formigó, perfil àrab, color vermell, 42x33 cm, segons UNE-EN 490
Dades tècniques: Cost energètic 2.788 MJ; Emissió de CO2 0.347 kg; Codi LER 17 01 01; Massa de l'element 4.2 kg; Volum 0.0028 m3
Residus:
- embalatge: re170201 Fusta. (component de residu); rendiment 0.002 kg; Codi LER 17 02 01; Massa de l'element 1 kg; Volum 0.000909 m3
- embalatge: re170203 Plàstic. (component de residu); rendiment 0.003 kg; Codi LER 17 02 03; Massa de l'element 1 kg; Volum 0.001667 m3

**mt08aaa010a** m³ Aigua
Dades tècniques: Cost energètic 60.000 MJ; Emissió de CO2 30.000 kg

**mt09mif010ia** t Morter industrial per a obra de paleta
Dades tècniques: Cost energètic 2050.870 MJ; Emissió de CO2 177.583 kg; Codi LER 17 01 01; Massa de l'element 1000 kg; Volum 0.666667 m3
Residus:
- embalatge: re150101 Envasos de paper i cartró. (component de residu); rendiment 8.571 kg; Codi LER 15 01 01; Massa de l'element 1 kg; Volum 0.001333 m3
- embalatge: re170201 Fusta; rendiment 0.463 kg
- embalatge: re170203 Plàstic; rendiment 0.241 kg
