# Esmalt de dos components per a fusta

- Propietat de l'arxiu: CYPE Ingenieros S.A.
- Format: FIEBDC-3/2016
- Programa: Generador de preus de la construcció. CYPE Ingenieros, S.A.
- Data: 05/07/2024
- Divisa: EUR
- Costos indirectes: 3 %
- IVA: 21 %

## R Revestiments i extradossats

### RM Pintures i tractaments sobre suport de fusta

#### RME Esmalts

**RME040** m² Esmalt de dos components per a fusta.
Aplicació manual de dues mans d'esmalt de dos components per a interior, acabat brillant, color blanc, diluïdes amb un 5% a 15% de diluent, (rendiment: 0,091 l/m² cada mà); (), sobre superfície de baranes o passamans de fusta, en interiors.
Criteri de valoració econòmica: El preu inclou la protecció dels elements de l'entorn que puguin veure's afectats durant els treballs, però no inclou la preparació del suport.
Inclou: Aplicació d'una mà de fons i una mà d'acabat.
Criteri d'amidament de projecte: Superfície mesurada segons documentació gràfica de Projecte, sense descomptar buits, considerant la superfície que tanquen, definida per les seves dimensions màximes, per una sola cara.
Criteri de mesura d'obra: Es mesurarà la superfície realment executada segons especificacions de Projecte, per una sola cara, considerant la superfície que tanquen, definida per les seves dimensions màximes.

| Codi | Ut | Descripció | Rendiment | Preu | Import |
|---|---|---|---|---|---|
| mt27edj030a | l | Esmalt de dos components per a interior, acabat brillant, a base de resines acríliques hidroxilades en combinació amb pigments inerts i enduridor isocianat alifàtic polifuncional, color blanc, aplicat amb brotxa, corró o pistola, Euroclasse B-s1, d0 de reacció al foc, segons UNE-EN 13501-1, per a aplicar amb brotxa, corró o pistola. (material) | 0.182 | 31.35 | 5.706 |
| mt27lni004 | l | Diluent, a base d'una mescla d'hidrocarburs alifàtics. (material) | 0.018 | 3.62 | 0.065 |
| mo038 | h | Oficial 1ª pintor. (mà d'obra) | 0.312 | 28.42 | 8.867 |
| mo076 | h | Ajudant pintor. (mà d'obra) | 0.06 | 25.28 | 1.517 |
| % | % | Costos directes complementaris | 2 % | 16.155 | 0.323 |
|  |  | Costos directes |  |  | 16.478 |

Residus:
- col·locació: mt27edj030a; factor de residu 0.0275

## Recursos

**mt27edj030a** l Esmalt de dos components per a interior
Dades tècniques: Cost energètic 55.735 MJ; Emissió de CO2 2.942 kg; Codi LER 08 01 11; Massa de l'element 1.25 kg; Volum 0.001389 m3
Residus:
- embalatge: re150104 Envasos metàl·lics. (component de residu); rendiment 0.057 kg; Codi LER 15 01 04; Massa de l'element 1 kg; Volum 0.001667 m3
